# Forrado de conduto de ventilación en rincón de tabiquería, de 50x25 cm, con ladrillo cerámico oco (borgoña), para revestir, 24x11,5x6 cm, recibido con morteiro de cemento M-5

- Propiedade do arquivo: CYPE INGENIEROS, S.A.
- Formato: FIEBDC-3/2002
- Divisa: EUR
- Custos indirectos: 3.00 %
- Gastos xerais: 13.00 %
- Beneficio industrial: 6.00 %
- IVE: 16.00 %

## P Particións

### PR Remates

#### PRF Forrados

**PRF010** m Forrado de conduto de ventilación en rincón de tabiquería, de 50x25 cm, con ladrillo cerámico oco (borgoña), para revestir, 24x11,5x6 cm, recibido con morteiro de cemento M-5.
Formación de forrado de conduto de ventilación colocado nun rincón da tabiquería, de 50 cm de longo e 25 cm de ancho, realizado mediante fábrica de ladrillo cerámico oco (borgoña), para revestir, 24x11,5x6 cm, recibida con morteiro de cemento M-5, no interior do edificio.
Inclúe: Todas. O transporte e movemento vertical e horizontal dos materiais en obra, incluso carga e descarga dos camións. Replanteo e trazado no forxado dos tabiques a realizar. Colocación e aplomado de miras de referencia. Tendido de fíos entre miras. Colocación dos ladrillos, previamente humedecidos, por fiadas enteiras. Repaso de xuntas e limpeza.
Criterio de medición de proxecto: Lonxitude medida segundo documentación gráfica de Proxecto.
Criterio de medición de obra: Medirase a lonxitude realmente executada segundo especificacións do Proxecto.

| Código | Ud | Descrición | Rendemento | Prezo | Importe |
|---|---|---|---|---|---|
| mt04lac010b | Ude | Ladrillo cerámico oco (borgoña), para revestir, 24x11,5x6 cm, segundo UNE-EN 771-1. (material) | 24.000 | 0.09 | 2.16 |
| mt09mor010c | m³ | Morteiro de cemento CEM II/B-P 32,5 N tipo M-5, confecionado na obra con 250 kg/m³ de cemento e unha proporción en volume 1/6. (material) | 0.005 | 115.30 | 0.58 |
| mo018 | h | Oficial 1ª construcción. (man de obra) | 0.626 | 15.28 | 9.57 |
| mo104 | h | Peón ordinario construcción. (man de obra) | 0.313 | 13.97 | 4.37 |
| % | % | Costes directos complementarios | 2 % | 16.68 | 0.33 |
|  |  | Custos directos |  |  | 17.01 |
