# Aceiro S275JR, laminado en quente

- Propiedade do arquivo: CYPE INGENIEROS, S.A.
- Formato: FIEBDC-3/2002
- Divisa: EUR
- Custos indirectos: 3.00 %
- Gastos xerais: 13.00 %
- Beneficio industrial: 6.00 %
- IVE: 16.00 %

## P Particións

### PY Axudas

#### PYB Bancadas

**PYB020** kg Aceiro S275JR, laminado en quente, das series IPN, IPE, HEB, HEA, HEM, UPN e pletina, con capa de imprimación anticorrosiva, traballado en taller e fixado mediante soldaxe, para bancada de apoio de maquinaria.
Subministración e montaxe de aceiro UNE-EN 10025 S275JR, laminado en quente, das series IPN, IPE, HEB, HEA, HEM, UPN e pletina, con capa de imprimación anticorrosiva, mediante aplicación de dúas mans cun grosor mínimo de película seca de 30 micras por man, agás na zona en que deban realizarse soldaxes en obra, nunha distancia de 100 mm dende o bordo da soldaxe, para bancada de apoio de maquinaria. Mesmo p/p de preparación en taller de superficies en grao SA 2 1/2 segundo UNE-EN ISO 8501-1, preparación de bordos, cortes, pezas especiais, despuntes, soldaxes e reparación en obra de cuantos retoques e/ou danos orixínense por razóns de transporte, manipulación ou montaxe, co mesmo grao de preparación de superficies e acabado.
Inclúe: Limpeza e preparación do plano de apoio. Replanteo e marcado dos eixos. Colocación e fixación provisional. Aplomado e nivelación. Ejecución das unións. Reparación de defectos superficiais.
Criterio de medición de proxecto: Peso nominal medido segundo documentación gráfica de Proxecto.
Criterio de medición de obra: Determinarase, a partir do peso obtido en báscula oficial das unidades chegadas á obra, o peso das unidades realmente executadas segundo especificacións do Proxecto.

| Código | Ud | Descrición | Rendemento | Prezo | Importe |
|---|---|---|---|---|---|
| mt07ala200a | kg | Perfil de aceiro UNE-EN 10025 S275JR, das series IPN, IPE, HEB, HEA, HEM, UPN e pletina, laminado en quente, para aplicacións estructurais. Elaborado en taller e colocado en obra. (material) | 1.000 | 1.22 | 1.22 |
| mt27pfi010 | l | Imprimación de secado rápido, formulada con resinas alquídicas modificadas e fosfato de zinc. (material) | 0.010 | 4.80 | 0.05 |
| mq08sol020 | h | Equipo e elementos auxiliares para soldaxe eléctrica. (maquinaria) | 0.028 | 3.10 | 0.09 |
| mo042 | h | Oficial 1ª montador de estructura metálica. (man de obra) | 0.024 | 15.28 | 0.37 |
| mo085 | h | Axudante montador de estructura metálica. (man de obra) | 0.012 | 14.65 | 0.18 |
| % | % | Costes directos complementarios | 2 % | 1.91 | 0.04 |
|  |  | Custos directos |  |  | 1.95 |
