# Recibido de plato de ducha de cualquier medida

- Propiedade do arquivo: CYPE INGENIEROS, S.A.
- Formato: FIEBDC-3/2002
- Divisa: EUR
- Custos indirectos: 3.00 %
- Gastos xerais: 13.00 %
- Beneficio industrial: 6.00 %
- IVE: 16.00 %

## P Particións

### PY Axudas

#### PYR Recibidos

**PYR010** Ude Recibido de plato de ducha de cualquier medida.
Recibido de plato de ducha de cualquier medida, mediante ladrillo cerámico hueco, recibido con mortero de cemento M-5. Incluso p/p de replanteo, apertura de huecos para entregas en paramento vertical, formación de desniveles, retacado con arena, sellado de juntas, limpieza, protección con tablero de madera y eliminación del material sobrante.
Inclúe: Replanteo. Apertura de ocos. Formación de desniveles. Retacado con arena. Selado de xuntas. Protección con tablero de madera. Limpieza y eliminación del material sobrante.
Criterio de medición de proxecto: Número de unidades previstas, segundo documentación gráfica de Proxecto.
Criterio de medición de obra: Medirase o número de unidades realmente executadas segundo especificacións do Proxecto.

| Código | Ud | Descrición | Rendemento | Prezo | Importe |
|---|---|---|---|---|---|
| mt04lac010a | Ude | Ladrillo cerámico oco (rasilla), para revestir, 24x11,5x4 cm, segundo UNE-EN 771-1. (material) | 12.000 | 0.09 | 1.08 |
| mt09mor010c | m³ | Morteiro de cemento CEM II/B-P 32,5 N tipo M-5, confecionado na obra con 250 kg/m³ de cemento e unha proporción en volume 1/6. (material) | 0.005 | 115.30 | 0.58 |
| mt01ara010 | m³ | Area de 0 a 5 mm de diámetro. (material) | 0.050 | 12.02 | 0.60 |
| mo018 | h | Oficial 1ª construcción. (man de obra) | 1.552 | 15.28 | 23.71 |
| mo104 | h | Peón ordinario construcción. (man de obra) | 1.552 | 13.97 | 21.68 |
| % | % | Costes directos complementarios | 2 % | 47.65 | 0.95 |
|  |  | Custos directos |  |  | 48.60 |
