# Apertura de rozas en fabrica de bloque de termoarcilla, con rozadora eléctrica e carga manual de cascallos sobre camión ou contenedor

- Propiedade do arquivo: CYPE INGENIEROS, S.A.
- Formato: FIEBDC-3/2002
- Divisa: EUR
- Custos indirectos: 3.00 %
- Gastos xerais: 13.00 %
- Beneficio industrial: 6.00 %
- IVE: 16.00 %

## P Particións

### PY Axudas

#### PYT Apertura de rozas

**PYT010** m Apertura de rozas en fabrica de bloque de termoarcilla, con rozadora eléctrica e carga manual de cascallos sobre camión ou contenedor.
Apertura de rozas en fabrica de bloque de termoarcilla, con rozadora eléctrica sen afectar á estabilidade do elemento construtivo. Incluso p/p de preparación da zona de traballo e protección dos elementos do entorno que se deban manter, limpeza, acopio, retirada e carga manual de cascallos sobre camión ou contedor.
Inclúe: Preparación da zona de traballo. Replanteo. Ejecución de la roza con rozadora eléctrica. Retirada e acopio de entullos. Limpeza dos restos de obra. Carga de entullos sobre camión ou contedor.
Criterio de medición de proxecto: Lonxitude medida segundo documentación gráfica de Proxecto.
Criterio de medición de obra: Medirase a lonxitude realmente executada segundo especificacións do Proxecto.

| Código | Ud | Descrición | Rendemento | Prezo | Importe |
|---|---|---|---|---|---|
| op00roz010 |  | Rozadora. | 1.000 | 0.00 | 0.00 |
| mo104 | h | Peón ordinario construcción. (man de obra) | 0.101 | 13.97 | 1.41 |
| % | % | Costes directos complementarios | 2 % | 1.41 | 0.03 |
|  |  | Custos directos |  |  | 1.44 |
