# Cuberta plana non transitable

- Propiedade do arquivo: CYPE INGENIEROS, S.A.
- Formato: FIEBDC-3/2002
- Divisa: EUR
- Custos indirectos: 3.00 %
- Gastos xerais: 13.00 %
- Beneficio industrial: 6.00 %
- IVE: 16.00 %

## Q Cubertas

### QA Planas

#### QAE Non transitables ventiladas

**QAE010** m² Cuberta plana non transitable, ventilada, autoprotexida, tipo convencional, pendente do 1% ó 15%, composta de: formación de pendentes: taboeiro cerámico oco machifemiado de 80x25x3,5 cm apoiado sobre tabiques alixeirados de ladrillo cerámico oco de 24x11,5x8 cm, dispostos cada 80 cm e con 30 cm de altura media; illamento térmico: feltro illante de lá de rocha volcánica, segundo UNE-EN 13162, revestido por unha das súas caras cun complexo de papel kraft con polietileno que actúa como barreira de vapor, de 80 mm de espesor; impermeabilización monocapa adherida: lámina de betún modificado con elastómero SBS LBM(SBS)-50/G-FP (150R) colocada con imprimación asfáltica, tipo EA.
Formación de cuberta plana non transitable, ventilada, autoprotexida, tipo convencional, pendente do 1% ó 15%, composta dos seguintes elementos: FORMACIÓN DE PENDIENTES: soleira de taboeiro cerámico oco machifemiado de 80x25x3,5 cm cunha capa de regularización de morteiro de cemento M-5 de 3 cm de espesor e acabado fratasado, apoiada sobre tabiques alixeirados de ladrillo cerámico oco de 24x11,5x8 cm, recibido con morteiro de cemento M-5, dispostos cada 80 cm e con 30 cm de altura media, rematados superiormente con mestras de morteiro de cemento M-5; ILLAMENTO TÉRMICO: feltro illante de lá de rocha volcánica, segundo UNE-EN 13162, revestido por unha das súas caras cun complexo de papel kraft con polietileno que actúa como barreira de vapor, de 80 mm de espesor, resistencia térmica 1,9 m²K/W, conductividade térmica 0,042 W/(mK); IMPERMEABILIZACIÓN: tipo monocapa, adherida, formada por unha lámina de betún modificado con elastómero SBS LBM(SBS)-50/G-FP (150R), con armadura de feltro de poliéster reforzado e estabilizado de 150 g/m², con autoprotección mineral colocada con imprimación asfáltica, tipo EA.
Inclúe: Todas. Replanteo dos puntos singulares. Replanteo das pendentes e trazado de limatesas, limagoias e xuntas. Formación de pendentes mediante encintado de limatesas, limahoyas e xuntas con maestras de ladrillo. Recheo de xuntas con poliestireno expandido. Execución dos tabiques alixeirados. Revisión da superficie base na que se realiza a fixación do illamento dacordo coas esixencias da técnica a empregar. Corte, axuste e colocación do illamento. Execución do taboleiro cerámico machifemiado sobre os tabiques alixeirados. Verquido, extendido e regleado da capa de morteiro de regularización. Limpeza e preparación da superficie na que se ha de aplicar a lámina asfáltica. Colocación da impermeabilización.
Criterio de medición de proxecto: Superficie medida en proxección horizontal, segundo documentación gráfica de Proxecto, dende as caras interiores dos antepeitos ou petos perimetrais que a limitan.
Criterio de medición de obra: Medirase, en proxección horizontal, a superficie realmente executada segundo especificacións do Proxecto, dende as caras interiores dos antepeitos ou petos perimetrais que a limitan.

| Código | Ud | Descrición | Rendemento | Prezo | Importe |
|---|---|---|---|---|---|
| mt04lac010c | Ude | Ladrillo cerámico oco (cubo), para revestir, 24x11,5x8 cm, segundo UNE-EN 771-1. (material) | 12.000 | 0.10 | 1.20 |
| mt09mor010c | m³ | Morteiro de cemento CEM II/B-P 32,5 N tipo M-5, confecionado na obra con 250 kg/m³ de cemento e unha proporción en volume 1/6. (material) | 0.020 | 115.30 | 2.31 |
| mt16pea020b | m² | Panel ríxido de poliestireno expandido, segundo UNE-EN 13163, mecanizado lateral recto, de 20 mm de espesor, resistencia térmica 0,55 m²K/W, conductividade térmica 0,036 W/(mK), para xunta de dilatación. (material) | 0.010 | 1.34 | 0.01 |
| mt16lra040a | m² | Feltro illante de lá de rocha volcánica, segundo UNE-EN 13162, revestido por unha das súas caras cun complexo de papel kraft con polietileno que actúa como barreira de vapor, de 80 mm de espesor, resistencia térmica 1,9 m²K/W, conductividade térmica 0,042 W/(mK). (material) | 1.200 | 3.41 | 4.09 |
| mt04lvg020b | Ude | Taboleiro cerámico oco machihembrado, para revestir, 80x25x3,5 cm, segundo UNE 67041. (material) | 5.000 | 0.48 | 2.40 |
| mt09mor010c | m³ | Morteiro de cemento CEM II/B-P 32,5 N tipo M-5, confecionado na obra con 250 kg/m³ de cemento e unha proporción en volume 1/6. | 0.020 | 115.30 | 2.31 |
| mt14lga010c | m² | Lámina de betún modificado con elastómero SBS LBM(SBS)-50/G-FP (150R), UNE-EN 13707, con armadura de feltro de poliéster reforzado e estabilizado de 150 g/m², con autoprotección mineral. (material) | 1.100 | 11.76 | 12.94 |
| mt14iea020a | kg | Imprimación asfáltica, tipo EA, UNE 104231. (material) | 0.300 | 1.28 | 0.38 |
| op00sop010 |  | Soplete para soldadura de láminas asfálticas. | 1.000 | 0.00 | 0.00 |
| mo018 | h | Oficial 1ª construcción. (man de obra) | 0.923 | 15.28 | 14.10 |
| mo104 | h | Peón ordinario construcción. (man de obra) | 0.923 | 13.97 | 12.89 |
| mo049 | h | Oficial 1ª montador de aislamientos. (man de obra) | 0.059 | 15.28 | 0.90 |
| mo092 | h | Axudante montador de aislamientos. (man de obra) | 0.059 | 14.65 | 0.86 |
| mo027 | h | Oficial 1ª aplicador de láminas impermeabilizantes. (man de obra) | 0.118 | 15.28 | 1.80 |
| mo062 | h | Axudante aplicador de láminas impermeabilizantes. (man de obra) | 0.118 | 14.65 | 1.73 |
| % | % | Costes directos complementarios | 2 % | 57.92 | 1.16 |
|  |  | Custos directos |  |  | 59.08 |
