# Encontro de paramento vertical con cuberta plana transitable

- Propiedade do arquivo: CYPE INGENIEROS, S.A.
- Formato: FIEBDC-3/2002
- Divisa: EUR
- Custos indirectos: 3.00 %
- Gastos xerais: 13.00 %
- Beneficio industrial: 6.00 %
- IVE: 16.00 %

## Q Cubertas

### QA Planas

#### QAF Puntos singulares

**QAF021** m Encontro de paramento vertical con cuberta plana transitable, non ventilada, con solado fixo, tipo convencional; mediante recúo perimetral, para la protección de la impermeabilización formada por: banda de terminación con lámina impermeabilizante flexible tipo EVAC, de 50 cm de ancho fijada al soporte en toda su superficie con adhesivo cementoso mellorado C2 E; revistiendo el encuentro con rodapés de gres rústico 4/3/-/E, de 7 cm, 3 €/m colocados con xunta aberta (separación entre 3 e 15 mm), en capa fina con adhesivo cementoso normal, C1, gris e rexuntados con morteiro de xuntas cementoso con resistencia elevada á abrasión e absorción de auga reducida, CG2, para xunta aberta (entre 3 e 15 mm), con a mesma tonalidade das pezas.
Ejecución de encuentro de paramento vertical con cuberta plana transitable, non ventilada, con solado fixo, tipo convencional; mediante a realización dun recúo perimetral de máis de 5 cm con respecto ó paramento vertical e de máis de 20 cm de altura sobre a protección da cuberta, recheo con morteiro de cemento M-2,5 colocado sobre a impermeabilización soldada pola súa parte ó soporte e composta por: banda de terminación con lámina impermeabilizante flexible tipo EVAC, de 50 cm de ancho, composta de unha dobre folla de poliolefina termoplástica con acetato de vinil etileno, con ambas as dúas caras revestidas de fibras de poliéster non tecidas, de 0,8 mm de espesor e 600 g/m², fijada en toda su superficie a la lámina impermeabilizante (no incluida en este precio), mediante adhesivo cementoso mellorado C2 E, acabado cun revestimento de rodapés de gres rústico 4/0/-/E (pavimentos para tránsito peonil medio, tipo 4; solos exteriores e solos con requisitos específicos, tipo 3; exterior, tipo -/E), de 7 cm, 3 €/m colocados con xunta aberta (separación entre 3 e 15 mm), en capa fina con adhesivo cementoso normal, C1 sen ningunha característica adicional, cor gris e rexuntados con morteiro de xuntas cementoso con resistencia elevada á abrasión e absorción de auga reducida, CG2, para xunta aberta (entre 3 e 15 mm), con a mesma tonalidade das pezas. Incluso p/p de complementos de refuerzo en tratamiento de puntos singulares mediante el uso de piezas especiales para la resolución de ángulos internos y externos.
Inclúe: Todas. Execución do recúo perimetral. Limpeza e preparación da superficie na que se aplicará a membrana. Colocación da banda de terminación con adhesivo cementoso. Replanteo das pezas de rodapé. Corte das pezas e formación de encaixes en esquinas e rincóns. Colocación do rodapé. Recheo de xuntas.
Criterio de medición de proxecto: Lonxitude medida en proxección horizontal, segundo documentación gráfica de Proxecto.
Criterio de medición de obra: Medirase, en proxección horizontal, a lonxitude realmente executada segundo especificacións do Proxecto.

| Código | Ud | Descrición | Rendemento | Prezo | Importe |
|---|---|---|---|---|---|
| mt09mcr250a | kg | Adhesivo cementoso mellorado, C2 E, con tempo aberto ampliado, segundo UNE-EN 12004, para a fixación de xeomembranas, composto por cementos especiais, áridos seleccionados e resinas sintéticas. (material) | 1.200 | 0.70 | 0.84 |
| mt15rev041b | m | Banda de reforzo para lámina impermeabilizante flexible tipo EVAC, de 50 cm de ancho, composta de unha dobre folla de poliolefina termoplástica con acetato de vinil etileno, con ambas as dúas caras revestidas de fibras de poliéster non tecidas, de 0,8 mm de espesor e 600 g/m². (material) | 1.150 | 10.46 | 12.03 |
| mt09mor010b | m³ | Morteiro de cemento CEM II/B-P 32,5 N tipo M-2,5, confecionado na obra con 200 kg/m³ de cemento e unha proporción en volume 1/8. (material) | 0.012 | 105.30 | 1.26 |
| mt09mcr021g | kg | Adhesivo cementoso normal, C1, segundo UNE-EN 12004, cor gris. (material) | 0.240 | 0.35 | 0.08 |
| mt18rcr010a300 | m | Rodapé cerámico de gres rústico, 7 cm, 3,00€/m. (material) | 1.050 | 3.00 | 3.15 |
| mt09mcr070a | kg | Morteiro de juntas cementoso con resistencia elevada á abrasión e absorción de auga reducida, CG2, para xunta aberta entre 3 e 15 mm, segundo UNE-EN 13888. (material) | 0.024 | 0.99 | 0.02 |
| mo027 | h | Oficial 1ª aplicador de láminas impermeabilizantes. (man de obra) | 0.118 | 15.28 | 1.80 |
| mo062 | h | Axudante aplicador de láminas impermeabilizantes. (man de obra) | 0.118 | 14.65 | 1.73 |
| mo021 | h | Oficial 1ª solador. (man de obra) | 0.219 | 15.28 | 3.35 |
| % | % | Costes directos complementarios | 2 % | 24.26 | 0.49 |
|  |  | Custos directos |  |  | 24.75 |
