# Encontro de cuberta plana transitable

- Propiedade do arquivo: CYPE INGENIEROS, S.A.
- Formato: FIEBDC-3/2002
- Divisa: EUR
- Custos indirectos: 3.00 %
- Gastos xerais: 13.00 %
- Beneficio industrial: 6.00 %
- IVE: 16.00 %

## Q Cubertas

### QA Planas

#### QAF Puntos singulares

**QAF031** Ude Encontro de cuberta plana transitable, non ventilada, con solado fixo, tipo convencional con sumidero, formado por: peza de reforzo de 0,5x0,5 m de superficie con lámina impermeabilizante flexible tipo EVAC, composta de unha dobre folla de poliolefina termoplástica con acetato de vinil etileno, con ambas as dúas caras revestidas de fibras de poliéster non tecidas, de 0,8 mm de espesor e 600 g/m², adherida al soporte y sumidoiro de PVC, de saída vertical, de 80 mm de diámetro adherido a la pieza de refuerzo.
Ejecución de encuentro de cuberta plana transitable, non ventilada, con solado fixo, tipo convencional con sumidoiro, realizando un rebaje en el soporte alrededor del sumidero, en el que se recibirá la impermeabilización formada por: peza de reforzo de 0,5x0,5 m de superficie con lámina impermeabilizante flexible tipo EVAC, composta de unha dobre folla de poliolefina termoplástica con acetato de vinil etileno, con ambas as dúas caras revestidas de fibras de poliéster non tecidas, de 0,8 mm de espesor e 600 g/m², fijada al soporte en toda su superficie con adhesivo cementoso mellorado C2 E, e colocación de sumidoiro de PVC, de saída vertical, de 80 mm de diámetro, rexilla plana, íntegramente adherido á pieza de refuerzo anterior con soplete. Totalmente terminado y preparado para recibir la membrana impermeabilizante correspondiente (no incluida en este precio).
Inclúe: Todas. Execución de rebaixe do soporte deredor do sumidoiro. Limpeza e preparación da superficie na que se aplicará a membrana. Colocación da peza de reforzo con adhesivo cementoso. Colocación do sumidoiro.
Criterio de medición de proxecto: Número de unidades previstas, segundo documentación gráfica de Proxecto.
Criterio de medición de obra: Medirase o número de unidades realmente executadas segundo especificacións do Proxecto.

| Código | Ud | Descrición | Rendemento | Prezo | Importe |
|---|---|---|---|---|---|
| mt09mcr250a | kg | Adhesivo cementoso mellorado, C2 E, con tempo aberto ampliado, segundo UNE-EN 12004, para a fixación de xeomembranas, composto por cementos especiais, áridos seleccionados e resinas sintéticas. (material) | 0.600 | 0.70 | 0.42 |
| mt15rev010f | m² | Lámina impermeabilizante flexible tipo EVAC, composta de unha dobre folla de poliolefina termoplástica con acetato de vinil etileno, con ambas as dúas caras revestidas de fibras de poliéster non tecidas, de 0,8 mm de espesor e 600 g/m², segundo UNE-EN 13956. (material) | 0.500 | 12.51 | 6.26 |
| mt15dan100a | Ude | Sumidoiro de PVC, de saída vertical, de 80 mm de diámetro, rexilla plana. (material) | 1.000 | 11.15 | 11.15 |
| mo027 | h | Oficial 1ª aplicador de láminas impermeabilizantes. (man de obra) | 0.331 | 15.28 | 5.06 |
| mo062 | h | Axudante aplicador de láminas impermeabilizantes. (man de obra) | 0.331 | 14.65 | 4.85 |
| mo006 | h | Oficial 1ª fontaneiro. (man de obra) | 0.355 | 15.78 | 5.60 |
| % | % | Costes directos complementarios | 2 % | 33.34 | 0.67 |
|  |  | Custos directos |  |  | 34.01 |
