# Tragaluz con tubo ríxido

- Propiedade do arquivo: CYPE INGENIEROS, S.A.
- Formato: FIEBDC-3/2002
- Divisa: EUR
- Custos indirectos: 3.00 %
- Gastos xerais: 13.00 %
- Beneficio industrial: 6.00 %
- IVE: 16.00 %

## Q Cubertas

### QL Lucernarios

#### QLT Mainel

**QLT020** Ude Tragaluz con tubo ríxido, Tubo Solar TCR "VELUX", de 35 cm de diámetro, para instalación en cubertas planas con pendentes de 0° a 15°, kit difusor con dobre panel acrílico illante, anel embelecedor interior de plástico de cor branca e 1 extensión ríxida de aluminio, ZTR "VELUX", de 62 cm de lonxitude e 35 cm de diámetro
Subministración e montaxe de tragaluz con tubo ríxido, Tubo Solar TCR "VELUX", de 35 cm de diámetro, para instalación en cubertas planas con pendentes de 0° a 15°, composto por un marco de PVC branco de 15 cm de altura, folla de material plástico (ABS), cúpula exterior transparente de polimetilmetacrilato (PMMA), dous tubos ríxidos de aluminio de 62 cm de lonxitude e 35 cm de diámetro, dous cóbados regulables, kit difusor con dobre panel acrílico illante, anel embelecedor interior de plástico de cor branca e 1 extensión ríxida de aluminio, ZTR "VELUX", de 62 cm de lonxitude e 35 cm de diámetro; totalmente equipado e montado.
Inclúe: Todas. Replanteo. Presentación, aplomado e nivelación do marco. Atornillado dos elementos de fixación do marco. Selado de xuntas perimetrais. Colocación de accesorios.
Criterio de medición de proxecto: Número de unidades previstas, segundo documentación gráfica de Proxecto.
Criterio de medición de obra: Medirase o número de unidades realmente executadas segundo especificacións do Proxecto.

| Código | Ud | Descrición | Rendemento | Prezo | Importe |
|---|---|---|---|---|---|
| mt21trv060b | Ude | Tragaluz con tubo ríxido, Tubo Solar TCR "VELUX", de 35 cm de diámetro, para instalación en cubertas planas con pendentes de 0° a 15°, composto por un marco de PVC branco de 15 cm de altura, folla de material plástico (ABS), cúpula exterior transparente de polimetilmetacrilato (PMMA), dous tubos ríxidos de aluminio de 62 cm de lonxitude e 35 cm de diámetro, dous cóbados regulables, kit difusor con doble panel acrílico illante e anel embelecedor interior, de plástico, de cor branca. (material) | 1.000 | 526.00 | 526.00 |
| mt21trv020c | Ude | Extensión ríxida de aluminio para tragaluz, ZTR "VELUX", de 62 cm de lonxitude e 35 cm de diámetro. (material) | 1.000 | 80.00 | 80.00 |
| mo009 | h | Oficial 1ª montador. (man de obra) | 1.429 | 15.78 | 22.55 |
| mo075 | h | Axudante montador. (man de obra) | 0.595 | 14.65 | 8.72 |
| % | % | Costes directos complementarios | 2 % | 637.27 | 12.75 |
|  |  | Custos directos |  |  | 650.02 |
