# Beirado decorativo formado por canecillo e táboa de madeira

- Propiedade do arquivo: CYPE INGENIEROS, S.A.
- Formato: FIEBDC-3/2002
- Divisa: EUR
- Custos indirectos: 3.00 %
- Gastos xerais: 13.00 %
- Beneficio industrial: 6.00 %
- IVE: 16.00 %

## Q Cubertas

### QR Remates

#### QRA Aleiros

**QRA010** m Beirado decorativo formado por canecillo e táboa de madeira.
Formación de beirado decorativo en tellado, formado por canecillos de madeira de 80x10x15 cm separados 50 cm e táboa de madeira machifemiada de 23 mm cravada ó canecillo, con un voo de 50 cm. Ata barnizado e recibido no forxado.
Inclúe: Todas. Replanteo e trazado no forxado dos elementos compoñentes do aleiro. Colocación de canecillos e táboas de madeira. Barnizado e recibido ó forxado dos mesmos.
Criterio de medición de proxecto: Lonxitude do borde do faldón, medida por a súa cara exterior, segundo documentación gráfica de Proxecto.
Criterio de medición de obra: Medirase, polo seu mayor desenvolvemento lineal, a lonxitude realmente executada segundo especificacións do Proxecto.

| Código | Ud | Descrición | Rendemento | Prezo | Importe |
|---|---|---|---|---|---|
| mt13anm010 | Ude | Canecillo de madeira, 80x10x15 cm. (material) | 2.150 | 10.34 | 22.23 |
| mt13blm011 | m² | Taboleiro de madeira machihembrada de 23 mm de espesor. (material) | 0.550 | 7.25 | 3.99 |
| mt09mor010c | m³ | Morteiro de cemento CEM II/B-P 32,5 N tipo M-5, confecionado na obra con 250 kg/m³ de cemento e unha proporción en volume 1/6. (material) | 0.040 | 115.30 | 4.61 |
| mt27plj010b | l | Imprimación seladora para exterior, formulada con resinas alcídicas e pigmentos seleccionados, cor branca, aplicada con brocha, rodillo ou pistola. (material) | 0.330 | 14.74 | 4.86 |
| mt27bss010a | l | Barniz sintético, aspecto mate. (material) | 0.150 | 7.45 | 1.12 |
| mo018 | h | Oficial 1ª construcción. (man de obra) | 0.655 | 15.28 | 10.01 |
| mo072 | h | Axudante construcción. (man de obra) | 0.655 | 14.65 | 9.60 |
| mo036 | h | Oficial 1ª pintor. (man de obra) | 0.503 | 15.28 | 7.69 |
| % | % | Costes directos complementarios | 2 % | 64.11 | 1.28 |
|  |  | Custos directos |  |  | 65.39 |
