# Beirado decorativo formado por canecillo prefabricado de formigón e ladrillo cerámico oco

- Propiedade do arquivo: CYPE INGENIEROS, S.A.
- Formato: FIEBDC-3/2002
- Divisa: EUR
- Custos indirectos: 3.00 %
- Gastos xerais: 13.00 %
- Beneficio industrial: 6.00 %
- IVE: 16.00 %

## Q Cubertas

### QR Remates

#### QRA Aleiros

**QRA010** m Beirado decorativo formado por canecillo prefabricado de formigón e ladrillo cerámico oco.
Formación de beirado decorativo en tellado, formado por canecillos prefabricados de formigón de 90x7x10 cm en cor branco separados 50 cm, ladrillo cerámico oco de 50x20x3 cm, capa de compresión de 3 cm de espesor de formigón en masa HM-20/B/12/I, enfoscado entre canecillos con morteiro de cemento M-15 e emboquillado.
Inclúe: Todas. Replanteo e trazado no forxado dos elementos compoñentes do aleiro. Colocación de canecillos. Formación de taboeiro. Verquido, extendido e regleado da capa de morteiro de regularización. Enfoscado.
Criterio de medición de proxecto: Lonxitude do borde do faldón, medida por a súa cara exterior, segundo documentación gráfica de Proxecto.
Criterio de medición de obra: Medirase, polo seu mayor desenvolvemento lineal, a lonxitude realmente executada segundo especificacións do Proxecto.

| Código | Ud | Descrición | Rendemento | Prezo | Importe |
|---|---|---|---|---|---|
| mt13anh010b | Ude | Canecillo prefabricado de formigón, 90x7x10 cm, cor branca. (material) | 1.000 | 3.29 | 3.29 |
| mt04lcg020a | Ude | Taboleiro cerámico oco machihembrado para revestir, 50x20x3 cm, segundo UNE 67041. (material) | 4.000 | 0.24 | 0.96 |
| mt10hmf010Md | m³ | Formigón HM-20/B/12/I, fabricado en central. (material) | 0.030 | 72.57 | 2.18 |
| mt09mor010f | m³ | Morteiro de cemento CEM II/B-P 32,5 N tipo M-15, confecionado na obra con 450 kg/m³ de cemento e unha proporción en volume 1/3. (material) | 0.020 | 149.30 | 2.99 |
| au00auh040 |  | Vibrador de formigón, eléctrico. | 1.000 | 0.00 | 0.00 |
| mo018 | h | Oficial 1ª construcción. (man de obra) | 0.938 | 15.28 | 14.33 |
| mo072 | h | Axudante construcción. (man de obra) | 0.938 | 14.65 | 13.74 |
| % | % | Costes directos complementarios | 2 % | 37.49 | 0.75 |
|  |  | Custos directos |  |  | 38.24 |
