# Forrado de conductos de instalaciones en cubierta plana, mediante fábrica de 1/2 pie de espesor de ladrillo cerámico oco para revestir, de 0,25 m² de sección y 1 m de altura

- Propiedade do arquivo: CYPE INGENIEROS, S.A.
- Formato: FIEBDC-3/2002
- Divisa: EUR
- Custos indirectos: 3.00 %
- Gastos xerais: 13.00 %
- Beneficio industrial: 6.00 %
- IVE: 16.00 %

## Q Cubertas

### QR Remates

#### QRF Forrados

**QRF010** Ude Forrado de conductos de instalaciones en cubierta plana, mediante fábrica de 1/2 pie de espesor de ladrillo cerámico oco para revestir, de 0,25 m² de sección y 1 m de altura.
Formación de fábrica de 1/2 pie de espesura de ladrillo cerámico oco para revestir, de 0,25 m² de sección e 1 m de altura, recibida e enfoscada exteriormente con morteiro de cemento M-5, para forrado de conductos de instalaciones situados en cubierta plana. Incluso p/p de enjarjes, mermas, roturas, ejecución de encuentros y puntos singulares.
Inclúe: Todas. Replanteo e trazado no forxado dos tabiques a realizar. Colocación e aplomado de miras de referencia. Colocación dos ladrillos, previamente humedecidos, por fiadas enteiras. Repaso de xuntas e limpeza. Enfoscado da superficie.
Criterio de medición de proxecto: Número de unidades previstas, segundo documentación gráfica de Proxecto.
Criterio de medición de obra: Medirase o número de unidades realmente executadas segundo especificacións do Proxecto.

| Código | Ud | Descrición | Rendemento | Prezo | Importe |
|---|---|---|---|---|---|
| mt04lac010d | Ude | Ladrillo cerámico oco (cubo doble), para revestir, 24x15x12 cm, segundo UNE-EN 771-1. (material) | 70.000 | 0.18 | 12.60 |
| mt09mor010c | m³ | Morteiro de cemento CEM II/B-P 32,5 N tipo M-5, confecionado na obra con 250 kg/m³ de cemento e unha proporción en volume 1/6. (material) | 0.029 | 115.30 | 3.34 |
| mt09mor010c | m³ | Morteiro de cemento CEM II/B-P 32,5 N tipo M-5, confecionado na obra con 250 kg/m³ de cemento e unha proporción en volume 1/6. | 0.040 | 115.30 | 4.61 |
| op00amo010 |  | Amoladora o radial. | 1.000 | 0.00 | 0.00 |
| mo018 | h | Oficial 1ª construcción. (man de obra) | 0.750 | 15.28 | 11.46 |
| mo072 | h | Axudante construcción. (man de obra) | 0.375 | 14.65 | 5.49 |
| % | % | Costes directos complementarios | 2 % | 37.50 | 0.75 |
|  |  | Custos directos |  |  | 38.25 |
