# Limagoia realizada con dobre tabique aligerado de 8 cm de grosor cada un, macizado de morteiro de cemento M-5 y plancha de zinc de 0,60 mm de espesor e 450 mm de desenrolo, preformada

- Propiedade do arquivo: CYPE INGENIEROS, S.A.
- Formato: FIEBDC-3/2002
- Divisa: EUR
- Custos indirectos: 3.00 %
- Gastos xerais: 13.00 %
- Beneficio industrial: 6.00 %
- IVE: 16.00 %

## Q Cubertas

### QR Remates

#### QRL Limahoias

**QRL010** m Limagoia realizada con dobre tabique aligerado de 8 cm de grosor cada un, macizado de morteiro de cemento M-5 y plancha de zinc de 0,60 mm de espesor e 450 mm de desenrolo, preformada.
Formación de limagoia con dobre tabique aligerado de 8 cm de grosor cada un, de ladrillo cerámico oco de 24x11,5x8 cm, recibidos con morteiro de cemento M-5, macizado de morteiro de cemento M-5 para recibir a plancha de zinc de 0,60 mm de espesor e 450 mm de desenrolo, preformada. Ata p/p de plancha de zinc, pezas especiais, solapes, fixacións, conexións á baixantes e xunta de estanqueidade.
Inclúe: Todas. Limpeza e preparación da superficie. Formación de tabiques alixeirados. Remate superior dos tabiques alixeirados mediante morteiro de cemento. Colocación da lámina. Solapes e conexións a baixantes.
Criterio de medición de proxecto: Lonxitue medida en verdadeira magnitude, segundo documentación gráfica de Proxecto.
Criterio de medición de obra: Medirase, en verdadeira magnitude, a lonxitude realmente executada segundo especificacións do Proxecto.

| Código | Ud | Descrición | Rendemento | Prezo | Importe |
|---|---|---|---|---|---|
| mt13vaz010a | m | Plancha de zinc de 0,60 mm de espesor e 450 mm de desenrolo, preformada. (material) | 1.100 | 10.56 | 11.62 |
| mt04lac010c | Ude | Ladrillo cerámico oco (cubo), para revestir, 24x11,5x8 cm, segundo UNE-EN 771-1. (material) | 26.000 | 0.10 | 2.60 |
| mt09mor010c | m³ | Morteiro de cemento CEM II/B-P 32,5 N tipo M-5, confecionado na obra con 250 kg/m³ de cemento e unha proporción en volume 1/6. (material) | 0.027 | 115.30 | 3.11 |
| op00ciz010 |  | Cizalla. | 1.000 | 0.00 | 0.00 |
| mo018 | h | Oficial 1ª construcción. (man de obra) | 0.839 | 15.28 | 12.82 |
| mo072 | h | Axudante construcción. (man de obra) | 0.586 | 14.65 | 8.58 |
| mo104 | h | Peón ordinario construcción. (man de obra) | 0.420 | 13.97 | 5.87 |
| % | % | Costes directos complementarios | 2 % | 44.60 | 0.89 |
|  |  | Custos directos |  |  | 45.49 |
