# Cuberta inclinada cunha pendente media do 30%

- Propiedade do arquivo: CYPE INGENIEROS, S.A.
- Formato: FIEBDC-3/2002
- Divisa: EUR
- Custos indirectos: 3.00 %
- Gastos xerais: 13.00 %
- Beneficio industrial: 6.00 %
- IVE: 16.00 %

## Q Cubertas

### QT Inclinadas

#### QTT Tellas

**QTT210** m² Cuberta inclinada cunha pendente media do 30%, composta de: formación de pendentes: taboleiro cerámico oco machihembrado para revestir, 50x20x3 cm sobre tabiques alixeirados de 100 cm de altura media; cobertura: tella cerámica curva, 40x19x16 cm, cor vermello; recibida con morteiro de cemento M-2,5.
Formación de cuberta inclinada cunha pendente media do 30%, sobre base resistente, composta dos seguintes elementos: FORMACIÓN DE PENDENTES: taboleiro cerámico oco machihembrado para revestir, 50x20x3 cm, apoiado sobre tabiques alixeirados de ladrillo cerámico oco, recibidos con morteiro de cemento M-5, cunha altura media de 100 cm, arriostrados transversalmente cada 2 m aproximadamente, todo sobre forxado de formigón (no incluido neste prezo); COBERTURA: tella cerámica curva, 40x19x16 cm, cor vermello; recibida con morteiro de cemento M-2,5 confeccionado en obra. Incluso p/p de tellas de cabalete, remate lateral, ventilación e pezas especiais para formación de cumios, limatesas, emboquillado de aleiros e bordes libres.
Inclúe: Todas. Limpeza do supradós do forxado. Replanteo e trazado de limatesas, limahoyas, encontros e xuntas. Formación de tabicas perimetrais con pezas cerámicas. Formación de tabiques alixeirados. Maestreado do remate dos tabiques alixeirados para recibir o taboleiro. Colocación das cintas de papel no canto de apoio do taboleiro sobre os tabiques alixeirados. Colocación das pezas cerámicas que forman o taboleiro. Colocación das tellas recibidas con morteiro. Execución de cumios, limatesas, aleiros e bordes libres.
Criterio de medición de proxecto: Superficie do faldón medida en verdadeira magnitude, segundo documentación gráfica de Proxecto, sen ter en coenta o solape correspondente da tella e. Incluíndo formación de cumbreiras, limatesas, aleiros e bordes ceibes. Non se inclúen formación de limahoias, aleros decorativos nin encontros de faldóns con paramentos verticais, chemineas, fiestras ou condutos de ventilación.
Criterio de medición de obra: Medirase, en verdadeira magnitude, a superficie realmente executada segundo especificacións do Proxecto, sen ter en conta o solape correspondente da tella. Incluíndo formación de cumbreras, limatesas, aleros e bordes ceibes. Non se inclúen formación de limahoias, aleros decorativos nin encontros de faldóns con paramentos verticais, chemineas, fiestras ou conductos de ventilación.

| Código | Ud | Descrición | Rendemento | Prezo | Importe |
|---|---|---|---|---|---|
| mt04lac010c | Ude | Ladrillo cerámico oco (cubo), para revestir, 24x11,5x8 cm, segundo UNE-EN 771-1. (material) | 42.146 | 0.10 | 4.21 |
| mt09mor010c | m³ | Morteiro de cemento CEM II/B-P 32,5 N tipo M-5, confecionado na obra con 250 kg/m³ de cemento e unha proporción en volume 1/6. (material) | 0.025 | 115.30 | 2.88 |
| mt04lcg020a | Ude | Taboleiro cerámico oco machihembrado para revestir, 50x20x3 cm, segundo UNE 67041. (material) | 10.900 | 0.24 | 2.62 |
| mt09mor010b | m³ | Morteiro de cemento CEM II/B-P 32,5 N tipo M-2,5, confecionado na obra con 200 kg/m³ de cemento e unha proporción en volume 1/8. (material) | 0.030 | 105.30 | 3.16 |
| mt13tac010a | Ude | Tella cerámica curva, 40x19x16 cm, cor vermello, segundo UNE-EN 1304. (material) | 29.000 | 0.25 | 7.25 |
| mt13tac011a | Ude | Peza cerámica de cabalete, curva, cor vermello, segundo UNE-EN 1304. (material) | 0.320 | 0.75 | 0.24 |
| mt13tac010a | Ude | Tella cerámica curva, 40x19x16 cm, cor vermello, segundo UNE-EN 1304. | 0.400 | 0.25 | 0.10 |
| mt13tac010a | Ude | Tella cerámica curva, 40x19x16 cm, cor vermello, segundo UNE-EN 1304. | 1.909 | 0.25 | 0.48 |
| mt13tac013a | Ude | Tella cerámica de ventilación, curva, cor vermello, segundo UNE-EN 1304. (material) | 0.100 | 6.50 | 0.65 |
| mt09mor010b | m³ | Morteiro de cemento CEM II/B-P 32,5 N tipo M-2,5, confecionado na obra con 200 kg/m³ de cemento e unha proporción en volume 1/8. | 0.030 | 105.30 | 3.16 |
| mt13tac100 | kg | Pigmento para morteiro. (material) | 0.027 | 6.00 | 0.16 |
| mo018 | h | Oficial 1ª construcción. (man de obra) | 1.822 | 15.28 | 27.84 |
| mo104 | h | Peón ordinario construcción. (man de obra) | 1.822 | 13.97 | 25.45 |
| % | % | Costes directos complementarios | 2 % | 78.20 | 1.56 |
|  |  | Custos directos |  |  | 79.76 |
