# Alicatado con azulexo liso

- Propiedade do arquivo: CYPE INGENIEROS, S.A.
- Formato: FIEBDC-3/2002
- Divisa: EUR
- Custos indirectos: 3.00 %
- Gastos xerais: 13.00 %
- Beneficio industrial: 6.00 %
- IVE: 16.00 %

## R Revestimentos

### RA Alicatados

#### RAG Cerámicos/Gres

**RAG013** m² Alicatado con azulexo liso, 1/0/-/-, 20x20 cm, 8 €/m², colocado sobre unha superficie soporte de xeso ou placas de escaiola, en paramentos interiores, mediante adhesivo cementoso normal, C1, gris, sen xunta (separación entre 1,5 e 3 mm); cantoneiras de PVC.
Subministración e colocación de alicatado con azulexo liso, 1/0/-/- (paramento, tipo 1; sen requisitos adicionais, tipo 0; ningún requisito adicional, tipo -/-), 20x20 cm, 8 €/m², recibido con adhesivo cementoso normal, C1 sen ningunha característica adicional, cor gris. Ata p/p de preparación da superficie soporte de xeso ou placas de escaiola; planeamento, cortes, cantoneiras de PVC, e xuntas; rexuntado con leitada de cemento branco, L, BL-V 22,5, para xunta mínima (entre 1,5 e 3 mm), coloreada con a mesma tonalidade das pezas; acabado e limpeza final.
Inclúe: Todas. Preparación da superficie soporte. Replanteo de niveis e disposición de baldosas. Colocación de mestras ou reglas. Preparación e aplicación do adhesivo. Formación de xuntas de movimento. Colocación das baldosas. Execución de esquinas e rincóns. Rexuntado de baldosas. Acabado e limpeza final.
Criterio de medición de proxecto: Superficie medida segundo documentación gráfica de Proxecto, deducindo os ocos de superficie maior de 3 m². Non se incrementou a medición por roturas e recortes, xa que na descomposición considerouse un 5% máis de pezas.
Criterio de medición de obra: Medirase a superficie realmente executada segundo especificacións do Proxecto, deducindo os ocos de superficie maior de 3 m².

| Código | Ud | Descrición | Rendemento | Prezo | Importe |
|---|---|---|---|---|---|
| mt09mcr021g | kg | Adhesivo cementoso normal, C1, segundo UNE-EN 12004, cor gris. (material) | 3.000 | 0.35 | 1.05 |
| mt19awa010 | m | Cantonera de PVC en esquinas alicatadas. (material) | 0.500 | 1.32 | 0.66 |
| mt19aba010aac800 | m² | Baldosa cerámica de azulexo liso 1/0/-/-, 20x20 cm, 8,00€/m², segundo UNE-EN 14411. (material) | 1.050 | 8.00 | 8.40 |
| mt09lec010b | m³ | Leitada de cemento branco BL 22,5 X. (material) | 0.001 | 157.00 | 0.16 |
| op00sie030 |  | Sierra de disco de diamante, para mesa de trabajo, de corte húmedo. | 1.000 | 0.00 | 0.00 |
| op00amo010 |  | Amoladora o radial. | 1.000 | 0.00 | 0.00 |
| op00tal010 |  | Taladro. | 1.000 | 0.00 | 0.00 |
| mo022 | h | Oficial 1ª alicatador. (man de obra) | 0.388 | 15.28 | 5.93 |
| mo057 | h | Axudante alicatador. (man de obra) | 0.388 | 14.65 | 5.68 |
| % | % | Costes directos complementarios | 2 % | 21.88 | 0.44 |
|  |  | Custos directos |  |  | 22.32 |
