# Cantonera de PVC

- Propiedade do arquivo: CYPE INGENIEROS, S.A.
- Formato: FIEBDC-3/2002
- Divisa: EUR
- Custos indirectos: 3.00 %
- Gastos xerais: 13.00 %
- Beneficio industrial: 6.00 %
- IVE: 16.00 %

## R Revestimentos

### RA Alicatados

#### RAG Cerámicos/Gres

**RAG018** m Cantonera de PVC.
Subministración e colocación de cantonera de PVC.
Inclúe: Replanteo. Corte de la cantonera. Fijación de la cantonera.
Criterio de medición de proxecto: Lonxitude medida segundo documentación gráfica de Proxecto.
Criterio de medición de obra: Medirase a lonxitude realmente executada segundo especificacións do Proxecto.

| Código | Ud | Descrición | Rendemento | Prezo | Importe |
|---|---|---|---|---|---|
| mt19awa010 | m | Cantonera de PVC en esquinas alicatadas. (material) | 1.050 | 1.32 | 1.39 |
| op00sie030 |  | Sierra de disco de diamante, para mesa de trabajo, de corte húmedo. | 1.000 | 0.00 | 0.00 |
| mo022 | h | Oficial 1ª alicatador. (man de obra) | 0.194 | 15.28 | 2.96 |
| % | % | Costes directos complementarios | 2 % | 4.35 | 0.09 |
|  |  | Custos directos |  |  | 4.44 |
