# Azulexado con listel cerámico de azulexo liso, de 1 cm de ancho, 5 €/m, colocado en paramentos interiores con morteiro de cemento M-5, sen xunta (separación entre 1,5 e 3 mm)

- Propiedade do arquivo: CYPE INGENIEROS, S.A.
- Formato: FIEBDC-3/2002
- Divisa: EUR
- Custos indirectos: 3.00 %
- Gastos xerais: 13.00 %
- Beneficio industrial: 6.00 %
- IVE: 16.00 %

## R Revestimentos

### RA Alicatados

#### RAG Cerámicos/Gres

**RAG020** m Azulexado con listel cerámico de azulexo liso, de 1 cm de ancho, 5 €/m, colocado en paramentos interiores con morteiro de cemento M-5, sen xunta (separación entre 1,5 e 3 mm).
Subministración e colocación de azulexado con listel cerámico de azulexo liso, de 1 cm de ancho, 5 €/m, recibido con morteiro de cemento M-5, extendido sobre toda a cara posterior da peza e axustado a punta de paleta, recheando con o mesmo morteiro os ocos que puideran quedar; todo previa preparación da parte de formigón do paramento soporte cun salpicado con morteiro de cemento fluido. Rexuntado con morteiro de xuntas cementoso, CG1, para xunta mínima (entre 1,5 e 3 mm), con a mesma tonalidade das pezas. Incluso p/p de cortes, remates, xuntas e pezas especiais.
Inclúe: Preparación da parte de formigón do paramento base cun salpicado previo con morteiro de cemento diluido. Amerado das pezas antes da súa colocación por inmersión en auga. Replanteo e colocación das pezas. Rexuntado. Limpeza do paramento.
Criterio de medición de proxecto: Lonxitude medida segundo documentación gráfica de Proxecto, sen incluiocos de portas. Non se incrementou a medición por roturas e recortes, xa que na descomposición considerouse un 5% máis de pezas.
Criterio de medición de obra: Medirase a lonxitude realmente executada segundo especificacións do Proxecto.

| Código | Ud | Descrición | Rendemento | Prezo | Importe |
|---|---|---|---|---|---|
| mt09mor010c | m³ | Morteiro de cemento CEM II/B-P 32,5 N tipo M-5, confecionado na obra con 250 kg/m³ de cemento e unha proporción en volume 1/6. (material) | 0.001 | 115.30 | 0.12 |
| mt19ala010a500 | m | Listel cerámico de azulexo liso, de 1 cm de ancho, 5,00€/m. (material) | 1.050 | 5.00 | 5.25 |
| mt09mcr060c | kg | Morteiro de juntas cementoso, CG1, para xunta mínima entre 1,5 e 3 mm, segundo UNE-EN 13888. (material) | 0.100 | 0.70 | 0.07 |
| op00sie030 |  | Sierra de disco de diamante, para mesa de trabajo, de corte húmedo. | 1.000 | 0.00 | 0.00 |
| op00amo010 |  | Amoladora o radial. | 1.000 | 0.00 | 0.00 |
| op00tal010 |  | Taladro. | 1.000 | 0.00 | 0.00 |
| mo022 | h | Oficial 1ª alicatador. (man de obra) | 0.116 | 15.28 | 1.77 |
| mo057 | h | Axudante alicatador. (man de obra) | 0.116 | 14.65 | 1.70 |
| % | % | Costes directos complementarios | 2 % | 8.91 | 0.18 |
|  |  | Custos directos |  |  | 9.09 |
