# Revestimento con taboleiro de fibras de madeira e resinas sintéticas de densidade media (MDF)

- Propiedade do arquivo: CYPE INGENIEROS, S.A.
- Formato: FIEBDC-3/2002
- Divisa: EUR
- Custos indirectos: 3.00 %
- Gastos xerais: 13.00 %
- Beneficio industrial: 6.00 %
- IVE: 16.00 %

## R Revestimentos

### RD Decorativos

#### RDM Madeiras

**RDM010** m² Revestimento con taboleiro de fibras de madeira e resinas sintéticas de densidade media (MDF), hidrófugo, sen recubrimento, de 19 mm de espesor, adherido ó paramento vertical mediante adhesivo de caucho.
Subministración e colocación de revestimento decorativo de paramentos interiores mediante taboleiro de fibras de madeira e resinas sintéticas de densidade media (MDF), hidrófugo, sen recubrimento, de 19 mm de espesor, fixado con adhesivo de caucho sobre a superficie regularizada de paramentos verticais interiores. Ata p/p de preparación e limpeza da superficie, formación de encontros, cortes do material e remates perimetrais.
Inclúe: Todas. Preparación e limpeza da superficie a revestir. Replanteo de xuntas, ocos e encontros. Replanteo dos taboeiros sobre o paramento. Corte e presentación dos taboleiros. Aplicación do adhesivo. Colocación e fixación sobre o paramento. Resolución do perímetro do revestimento. Limpeza da superficie.
Criterio de medición de proxecto: Superficie medida segundo documentación gráfica de Proxecto, deducindo os ocos de superficie maior de 2 m².
Criterio de medición de obra: Medirase a superficie realmente executada segundo especificacións do Proxecto, deducindo os ocos de superficie maior de 2 m².

| Código | Ud | Descrición | Rendemento | Prezo | Importe |
|---|---|---|---|---|---|
| mt29tma140 | kg | Adhesivo de caucho sintético, de aplicación a dúas caras, para revestimentos decorativos de madeira. (material) | 0.100 | 4.10 | 0.41 |
| mt29tma030a | m² | Taboleiro de fibras de madeira e resinas sintéticas de densidade media (MDF), hidrófugo, sen recubrimento, de 19 mm de espesor, para revestimento de paramentos verticais interiores. (material) | 1.200 | 6.74 | 8.09 |
| op00cla010 |  | Clavadora. | 1.000 | 0.00 | 0.00 |
| op00cep010 |  | Garlopa. | 1.000 | 0.00 | 0.00 |
| mo015 | h | Oficial 1ª carpinteiro. (man de obra) | 0.385 | 15.53 | 5.98 |
| mo053 | h | Axudante carpinteiro. (man de obra) | 0.385 | 14.76 | 5.68 |
| % | % | Costes directos complementarios | 2 % | 20.16 | 0.40 |
|  |  | Custos directos |  |  | 20.56 |
