# Revestimento lixeiro con papel de vinilo, de 235 g/m², fixado ó paramento mediante encolado

- Propiedade do arquivo: CYPE INGENIEROS, S.A.
- Formato: FIEBDC-3/2002
- Divisa: EUR
- Custos indirectos: 3.00 %
- Gastos xerais: 13.00 %
- Beneficio industrial: 6.00 %
- IVE: 16.00 %

## R Revestimentos

### RD Decorativos

#### RDP Papel

**RDP010** m² Revestimento lixeiro con papel de vinilo, de 235 g/m², fixado ó paramento mediante encolado.
Subministración e colocación de revestimento lixeiro mediante tiras de papel de vinilo, de 235 g/m², fixadas con cola celulósica soluble en auga, sobre a superficie lisa e regularizada de paramentos verticais interiores. Ata p/p de preparación e limpeza da superficie, formación de encontros, cortes do material e remates perimetrais.
Inclúe: Todas. Preparación e limpeza da superficie a revestir. Replanteo de xuntas, ocos e encontros. Corte e preparación en tiras do papel. Aplicación da cola sobre o paramento. Encolado, plegado e presentación das tiras do papel. Colocación do papel. Limpeza da cola sobrante e paso do rodillo aplastaxuntas. Resolución do perímetro do revestimento. Limpeza da superficie empapelada.
Criterio de medición de proxecto: Superficie medida segundo documentación gráfica de Proxecto, deducindo os ocos de superficie maior de 2 m².
Criterio de medición de obra: Medirase a superficie realmente executada segundo especificacións do Proxecto, deducindo os ocos de superficie maior de 2 m².

| Código | Ud | Descrición | Rendemento | Prezo | Importe |
|---|---|---|---|---|---|
| mt29pap010a | m² | Papel de vinilo, de 235 g/m², para revestimento de paramentos verticais interiores. (material) | 1.100 | 4.30 | 4.73 |
| mt29cam020 | kg | Cola celulósica en po, soluble en auga, para papeis pintados. (material) | 0.010 | 11.12 | 0.11 |
| op00sie030 |  | Sierra de disco de diamante, para mesa de trabajo, de corte húmedo. | 1.000 | 0.00 | 0.00 |
| op00tal010 |  | Taladro. | 1.000 | 0.00 | 0.00 |
| mo036 | h | Oficial 1ª pintor. (man de obra) | 0.103 | 15.28 | 1.57 |
| mo071 | h | Axudante pintor. (man de obra) | 0.103 | 14.65 | 1.51 |
| % | % | Costes directos complementarios | 2 % | 7.92 | 0.16 |
|  |  | Custos directos |  |  | 8.08 |
