# Remate recto de chanzo con revestimento laminado ou de madeira, mediante perfil de aluminio anodizado, de 8 mm de altura, cor prata, fixado mecánicamente

- Propiedade do arquivo: CYPE INGENIEROS, S.A.
- Formato: FIEBDC-3/2002
- Divisa: EUR
- Custos indirectos: 3.00 %
- Gastos xerais: 13.00 %
- Beneficio industrial: 6.00 %
- IVE: 16.00 %

## R Revestimentos

### RE Escaleiras

#### REA Remates de chanzo

**REA010** m Remate recto de chanzo con revestimento laminado ou de madeira, mediante perfil de aluminio anodizado, de 8 mm de altura, cor prata, fixado mecánicamente.
Formación de remate recto de chanzo con revestimento laminado ou de madeira, mediante perfil de aluminio anodizado, de 8 mm de altura, cor prata, con muescas antideslizantes. Ata p/p de limpeza e preparación da superficie soporte, replanteo e fixación do perfil con parafusos de aceiro.
Inclúe: Limpeza e preparación da superficie soporte. Replanteo. Corte, colocación e fixación do perfil.
Criterio de medición de proxecto: Lonxitude medida segundo documentación gráfica de Proxecto.
Criterio de medición de obra: Medirase a lonxitude realmente executada segundo especificacións do Proxecto.

| Código | Ud | Descrición | Rendemento | Prezo | Importe |
|---|---|---|---|---|---|
| mt18rpe010a | m | Perfil de aluminio anodizado, de 8 mm de altura, cor prata, con muescas antideslizantes, para remate de chanzo con revestimento laminado ou de madeira; incluso p/p de accesorios de fixación. (material) | 1.050 | 10.25 | 10.76 |
| op00cla010 |  | Clavadora. | 1.000 | 0.00 | 0.00 |
| op00cep010 |  | Garlopa. | 1.000 | 0.00 | 0.00 |
| mo021 | h | Oficial 1ª solador. (man de obra) | 0.062 | 15.28 | 0.95 |
| % | % | Costes directos complementarios | 2 % | 11.71 | 0.23 |
|  |  | Custos directos |  |  | 11.94 |
