# Remate de chanzo con revestimento flexible ou textil

- Propiedade do arquivo: CYPE INGENIEROS, S.A.
- Formato: FIEBDC-3/2002
- Divisa: EUR
- Custos indirectos: 3.00 %
- Gastos xerais: 13.00 %
- Beneficio industrial: 6.00 %
- IVE: 16.00 %

## R Revestimentos

### RE Escaleiras

#### REA Remates de chanzo

**REA021** m Remate de chanzo con revestimento flexible ou textil, mediante perfil en L perforado de aluminio anodizado, de 39x12 mm, cor prata, con banda intercambiable de PVC con muescas antideslizantes, fixado mecánicamente.
Formación de remate de chanzo con revestimento flexible ou textil, mediante perfil en L perforado de aluminio anodizado, de 39 mm de anchura e 12 mm de altura, cor prata, con banda intercambiable de PVC con muescas antideslizantes e buracos avelanados. Ata p/p de limpeza e preparación da superficie soporte, replanteo e fixación do perfil oculta por debaixo da banda, realizada con parafusos de aceiro.
Inclúe: Limpeza e preparación da superficie soporte. Replanteo. Corte, colocación e fixación do perfil. Colocación da banda intercambiable.
Criterio de medición de proxecto: Lonxitude medida segundo documentación gráfica de Proxecto.
Criterio de medición de obra: Medirase a lonxitude realmente executada segundo especificacións do Proxecto.

| Código | Ud | Descrición | Rendemento | Prezo | Importe |
|---|---|---|---|---|---|
| mt18rpe040a | m | Perfil en L perforado de aluminio anodizado, de 39 mm de anchura e 12 mm de altura, cor prata, con banda intercambiable de PVC con muescas antideslizantes e buracos avelanados, para remate de chanzo con revestimento flexible ou textil; incluso p/p de accesorios de fixación. (material) | 1.050 | 11.30 | 11.87 |
| mo021 | h | Oficial 1ª solador. (man de obra) | 0.062 | 15.28 | 0.95 |
| % | % | Costes directos complementarios | 2 % | 12.82 | 0.26 |
|  |  | Custos directos |  |  | 13.08 |
