# Remate de chanzo, mediante mamperlán en escuadra de madeira de carballo, con lado maior de 1200 mm de lonxitude, fixado con adhesivo

- Propiedade do arquivo: CYPE INGENIEROS, S.A.
- Formato: FIEBDC-3/2002
- Divisa: EUR
- Custos indirectos: 3.00 %
- Gastos xerais: 13.00 %
- Beneficio industrial: 6.00 %
- IVE: 16.00 %

## R Revestimentos

### RE Escaleiras

#### REA Remates de chanzo

**REA100** Ude Remate de chanzo, mediante mamperlán en escuadra de madeira de carballo, con lado maior de 1200 mm de lonxitude, fixado con adhesivo.
Formación de remate de chanzo, mediante mamperlán en escuadra, con lado maior de 1200 mm de lonxitude e lado menor de 350 mm de lonxitude, formado por perfil de aluminio con revestimento de madeira de carballo, de 65 mm de anchura e 33 mm de altura. Ata p/p de limpeza e preparación da superficie soporte, replanteo e fixación do perfil con adhesivo e resolución de encontros. Sen incluir o lixado da súa superficie e a posterior limpeza, a imprimación nin o vernizado.
Inclúe: Limpeza e preparación da superficie soporte. Replanteo. Corte, colocación e fixación do perfil. Resolución de encontros.
Criterio de medición de proxecto: Lonxitude medida segundo documentación gráfica de Proxecto.
Criterio de medición de obra: Medirase a lonxitude realmente executada segundo especificacións do Proxecto.

| Código | Ud | Descrición | Rendemento | Prezo | Importe |
|---|---|---|---|---|---|
| mt18rpe105b | Ude | Mamperlán en escuadra, con lado maior de 1200 mm de lonxitude e lado menor de 350 mm de lonxitude, formado por perfil de aluminio con revestimento de madeira de carballo, de 65 mm de anchura e 33 mm de altura. (material) | 1.000 | 24.90 | 24.90 |
| mo021 | h | Oficial 1ª solador. (man de obra) | 0.062 | 15.28 | 0.95 |
| % | % | Costes directos complementarios | 2 % | 25.85 | 0.52 |
|  |  | Custos directos |  |  | 26.37 |
