# Tratamento superficial de protección hidrófuga para fachadas de pedra natural, mediante impregnación acuosa, incolora, hidrófuga, aplicada nunha man (rendimento: 0,28 l/m²)

- Propiedade do arquivo: CYPE INGENIEROS, S.A.
- Formato: FIEBDC-3/2002
- Divisa: EUR
- Custos indirectos: 3.00 %
- Gastos xerais: 13.00 %
- Beneficio industrial: 6.00 %
- IVE: 16.00 %

## R Revestimentos

### RL Tratamentos superficiais de protección

#### RLH Hidrófugos

**RLH010** m² Tratamento superficial de protección hidrófuga para fachadas de pedra natural, mediante impregnación acuosa, incolora, hidrófuga, aplicada nunha man (rendimento: 0,28 l/m²).
Formación de capa de impermeabilización en paramentos exteriores de pedra natural, mediante impregnación acuosa, incolora, hidrófuga, a base de unha mistura de silano e siloxano, cunha profundidade media de penetración de 3 mm, resistente ós raios UV, aplicada con brocha, rolo ou pistola de baixa presión, nunha man (rendimento: 0,28 l/m²). Incluso p/p de limpeza da superficie soporte.
Inclúe: Todas. Limpeza xeral do paramento soporte. Aplicación da man de hidrofugante.
Criterio de medición de proxecto: Superficie medida segundo documentación gráfica de Proxecto, co mismo criterio que o soporte base.
Criterio de medición de obra: Medirase a superficie realmente executada segundo especificacións do Proxecto, co mesmo criterio que o soporte base.

| Código | Ud | Descrición | Rendemento | Prezo | Importe |
|---|---|---|---|---|---|
| mt09reh190b | l | Impregnación acuosa, incolora, hidrófuga, a base de unha mistura de silano e siloxano, cunha profundidade media de penetración de 3 mm, resistente ós raios UV, repelente da auga e a suciedade, para aplicación sobre superficies de ladrillo cerámico ou pedra natural. (material) | 0.280 | 6.38 | 1.79 |
| mo036 | h | Oficial 1ª pintor. (man de obra) | 0.203 | 15.28 | 3.10 |
| % | % | Costes directos complementarios | 2 % | 4.89 | 0.10 |
|  |  | Custos directos |  |  | 4.99 |
