# Barniz sintético

- Propiedade do arquivo: CYPE INGENIEROS, S.A.
- Formato: FIEBDC-3/2002
- Divisa: EUR
- Custos indirectos: 3.00 %
- Gastos xerais: 13.00 %
- Beneficio industrial: 6.00 %
- IVE: 16.00 %

## R Revestimentos

### RM Pinturas sobre soporte de madeira

#### RMB Barnices

**RMB020** m² Barniz sintético, para interiores, incoloro, acabado brillante, sobre superficie de carpintería de madeira, preparación do soporte, man de fondo protector, insecticida, funxicida e termicida (rendimento: 0,2 l/m²) e dúas man de acabado con barniz sintético a poro pechado (rendimento: 0,091 l/m² cada man).
Formación de capa de barniz sintético, para interiores, incoloro, acabado brillante, sobre superficie de carpintería de madeira, mediante aplicación dunha man de fondo protector, insecticida, funxicida e termicida, transparente e incoloro, (rendimento: 0,2 l/m²), coma fixador de superficie e dúas mans de acabado con barniz sintético a poro pechado, a base de resinas sintéticas de poliuretano dun solo compoñente, (rendimento: 0,091 l/m² cada man). Ata preparación do soporte mediante lixado da súa superficie e posterior limpeza, antes de comezar a aplicación da man de imprimación e de cada man de verniz, encintado e tratamento de xuntas.
Inclúe: Todas. Preparación e limpeza da superficie soporte. Aplicación da man de fondo. Aplicación sucesiva, con intervalos de secado, das mans de acabado.
Criterio de medición de proxecto: Superficie medida segundo documentación gráfica de Proxecto, sen descontar ocos, á dúas caras, de fóra a fóra do tapaxuntas.
Criterio de medición de obra: Medirase a superficie realmente executada segundo especificacións do Proxecto, por ambas caras, incluíndo os tapaxuntas.

| Código | Ud | Descrición | Rendemento | Prezo | Importe |
|---|---|---|---|---|---|
| mt27prj010a | l | Fondo protector, insecticida, funxicida e termicida para interior, transparente e incoloro, destinado ó tratamento preventivo da madeira, aplicado por pulverización, pincelado ou inmersión. (material) | 0.200 | 12.12 | 2.42 |
| mt27bsj040a | l | Barniz sintético para interior, a poro pechado, acabado brillante, a base de resinas sintéticas de poliuretano dunha soa compoñente, incoloro, aplicado con brocha ou pistola. (material) | 0.182 | 12.03 | 2.19 |
| op00dec010 |  | Decapador. | 1.000 | 0.00 | 0.00 |
| op00tal020 |  | Taladro con batidora. | 1.000 | 0.00 | 0.00 |
| mo036 | h | Oficial 1ª pintor. (man de obra) | 0.376 | 15.28 | 5.75 |
| mo071 | h | Axudante pintor. (man de obra) | 0.063 | 14.65 | 0.92 |
| % | % | Costes directos complementarios | 2 % | 11.28 | 0.23 |
|  |  | Custos directos |  |  | 11.51 |
