# Esmalte á auga, cor branca

- Propiedade do arquivo: CYPE INGENIEROS, S.A.
- Formato: FIEBDC-3/2002
- Divisa: EUR
- Custos indirectos: 3.00 %
- Gastos xerais: 13.00 %
- Beneficio industrial: 6.00 %
- IVE: 16.00 %

## R Revestimentos

### RM Pinturas sobre soporte de madeira

#### RME Esmaltes

**RME030** m² Esmalte á auga, cor branca, acabado brillante, sobre superficie de carpintería interior de madeira, preparación do soporte, man de fondo (rendimento: 0,111 l/m²) e dúas mans de acabado con esmalte á auga (rendimento: 0,1 l/m² cada man).
Formación de capa de esmalte á auga, cor branca, acabado brillante, sobre superficie de carpintería interior de madeira, mediante aplicación dunha man de fondo con imprimación seladora, a base de resinas acrílicas en dispersión acuosa e pigmentos seleccionados, (rendimento: 0,111 l/m²), como fixador de superficie e dúas mans de acabado con esmalte á auga a base de resinas acrílicas, (rendimento: 0,1 l/m² cada man). Ata preparación do soporte mediante lixado da súa superficie e posterior limpeza, antes de comezar a aplicación da man de imprimación, encintado e tratamento de xuntas.
Inclúe: Todas. Preparación e limpeza da superficie soporte. Aplicación da man de fondo. Aplicación sucesiva, con intervalos de secado, das mans de acabado.
Criterio de medición de proxecto: Superficie medida segundo documentación gráfica de Proxecto, sen descontar ocos, á dúas caras, de fóra a fóra do tapaxuntas.
Criterio de medición de obra: Medirase a superficie realmente executada segundo especificacións do Proxecto, por ambas caras, incluíndo os tapaxuntas.

| Código | Ud | Descrición | Rendemento | Prezo | Importe |
|---|---|---|---|---|---|
| mt27plj020a | l | Imprimación seladora para interior, formulada con resinas acrílicas en dispersión acuosa e pigmentos seleccionados, cor branca, aplicada con brocha, rodillo ou pistola. (material) | 0.111 | 12.08 | 1.34 |
| mt27eaj010a | l | Esmalte ó auga para interior, acabado brillante, a base de resinas acrílicas, cor branca, de secado rápido, aplicado con brocha, rodillo ou pistola. (material) | 0.200 | 21.00 | 4.20 |
| op00dec010 |  | Decapador. | 1.000 | 0.00 | 0.00 |
| op00tal020 |  | Taladro con batidora. | 1.000 | 0.00 | 0.00 |
| mo036 | h | Oficial 1ª pintor. (man de obra) | 0.376 | 15.28 | 5.75 |
| mo071 | h | Axudante pintor. (man de obra) | 0.063 | 14.65 | 0.92 |
| % | % | Costes directos complementarios | 2 % | 12.21 | 0.24 |
|  |  | Custos directos |  |  | 12.45 |
