# Recebo de cemento

- Propiedade do arquivo: CYPE INGENIEROS, S.A.
- Formato: FIEBDC-3/2002
- Divisa: EUR
- Custos indirectos: 3.00 %
- Gastos xerais: 13.00 %
- Beneficio industrial: 6.00 %
- IVE: 16.00 %

## R Revestimentos

### RP Conglomerados tradicionais

#### RPE Enfoscados

**RPE011** m² Recebo de cemento, a boa vista, aplicado sobre un paramento vertical interior, no trasdós da folla exterior de fachada con cámara de aire, ata 3 m de altura, acabado superficial rugoso, con morteiro de cemento M-5.
Formación de revestimento continuo de morteiro de cemento M-5, a boa vista, de 10 mm de espesura, aplicado sobre un paramento vertical interior, no trasdós da folla exterior de fachada con cámara de aire, ata 3 m de altura, acabado superficial rugoso. Incluso p/p de preparación da superficie soporte, formación de xuntas, recunchos, mestras con separación entre elas non superior a tres metros, remates nos encontros con paramentos, revestimentos ou outros elementos recibidos na súa superficie.
Inclúe: Todas. Despece de panos de traballo. Realización de mestras. Aplicación do morteiro. Realización de xuntas e encontros. Acabado superficial. Curado do morteiro.
Criterio de medición de proxecto: Superficie medida segundo documentación gráfica de Proxecto, sen deducir ocos menores de 4 m² e deducindo, nos ocos de superficie maior de 4 m², o exceso sobre os 4 m².
Criterio de medición de obra: Medirase a superficie realmente executada segundo especificacións do Proxecto, deducindo, nos ocos de superficie maior de 4 m², o exceso sobre os 4 m².

| Código | Ud | Descrición | Rendemento | Prezo | Importe |
|---|---|---|---|---|---|
| mt09mor010c | m³ | Morteiro de cemento CEM II/B-P 32,5 N tipo M-5, confecionado na obra con 250 kg/m³ de cemento e unha proporción en volume 1/6. (material) | 0.010 | 115.30 | 1.15 |
| op00tal020 |  | Taladro con batidora. | 1.000 | 0.00 | 0.00 |
| mo018 | h | Oficial 1ª construcción. (man de obra) | 0.301 | 15.28 | 4.60 |
| mo104 | h | Peón ordinario construcción. (man de obra) | 0.151 | 13.97 | 2.11 |
| % | % | Costes directos complementarios | 2 % | 7.86 | 0.16 |
|  |  | Custos directos |  |  | 8.02 |
