# Rodapé liso de aluminio anodizado, de 100 mm de altura, cor ouro, fixado con clips a perfil soporte

- Propiedade do arquivo: CYPE INGENIEROS, S.A.
- Formato: FIEBDC-3/2002
- Divisa: EUR
- Custos indirectos: 3.00 %
- Gastos xerais: 13.00 %
- Beneficio industrial: 6.00 %
- IVE: 16.00 %

## R Revestimentos

### RS Solos e pavimentos

#### RSD Remates de pavimento

**RSD010** m Rodapé liso de aluminio anodizado, de 100 mm de altura, cor ouro, fixado con clips a perfil soporte.
Subministración e colocación de rodapé liso de aluminio anodizado, de 100 mm de altura, cor ouro, con espacio suficiente para aloxamento de cables. Incluso p/p de limpeza e preparación da superficie soporte, replanteo e fixación do rodapé con clips a perfil soporte.
Inclúe: Todas. Limpeza e preparación da superficie soporte. Replanteo. Corte do perfil soporte e do rodapé. Colocación e fixación do perfil soporte. Fixación do rodapé.
Criterio de medición de proxecto: Lonxitude medida segundo documentación gráfica de Proxecto, sen incluiocos de portas. Non se incrementou a medición por roturas e recortes, xa que na descomposición considerouse un 5% máis de pezas.
Criterio de medición de obra: Medirase a lonxitude realmente executada segundo especificacións do Proxecto.

| Código | Ud | Descrición | Rendemento | Prezo | Importe |
|---|---|---|---|---|---|
| mt18rpp050d | m | Rodapé liso de aluminio anodizado, de 100 mm de altura, cor ouro, con espacio suficiente para aloxamento de cables, incluso clips de fixación e p/p de perfil soporte, accesorios de fixación do perfil soporte, e pezas para unións, resolución de ángulos e terminacións. (material) | 1.050 | 23.20 | 24.36 |
| mo021 | h | Oficial 1ª solador. (man de obra) | 0.196 | 15.28 | 2.99 |
| % | % | Costes directos complementarios | 2 % | 27.35 | 0.55 |
|  |  | Custos directos |  |  | 27.90 |
