# Rodapé de formigón polímero

- Propiedade do arquivo: CYPE INGENIEROS, S.A.
- Formato: FIEBDC-3/2002
- Divisa: EUR
- Custos indirectos: 3.00 %
- Gastos xerais: 13.00 %
- Beneficio industrial: 6.00 %
- IVE: 16.00 %

## R Revestimentos

### RS Solos e pavimentos

#### RSD Remates de pavimento

**RSD020** m Rodapé de formigón polímero, de 70x7 mm, acabado mate, recibido con adhesivo cementoso flexible e de gran adherencia. Rexuntado con masilla de poliuretano impermeable, deixando unha separación de 5 mm.
Subministración e colocación de rodapé de formigón polímero, de 70x7 mm, acabado mate, formado por area de mármore e resina de poliéster, recibido con adhesivo cementoso flexible e de gran adherencia e rexuntado con masilla de poliuretano impermeable, deixando unha separación de 5 mm. Incluso p/p de preparación e regularización da superficie soporte, cortes e limpeza final.
Inclúe: Todas. Replanteo das pezas. Corte das pezas e formación de encaixes en esquinas e rincóns. Colocación do rodapé. Rexuntado.
Criterio de medición de proxecto: Lonxitude medida segundo documentación gráfica de Proxecto, sen incluiocos de portas. Non se incrementou a medición por roturas e recortes, xa que na descomposición considerouse un 5% máis de pezas.
Criterio de medición de obra: Medirase a lonxitude realmente executada segundo especificacións do Proxecto.

| Código | Ud | Descrición | Rendemento | Prezo | Importe |
|---|---|---|---|---|---|
| mt20wwa040 | kg | Adhesivo cementoso flexible e de gran adherencia. (material) | 0.100 | 0.50 | 0.05 |
| mt18rpp100b | m | Rodapé de formigón polímero, de 70x7 mm, acabado mate, formado por area de mármore e resina de poliéster. (material) | 1.050 | 6.65 | 6.98 |
| mt20wwa035 | Ude | Bote de imprimación para masillas (250 cm³). (material) | 0.010 | 5.35 | 0.05 |
| mt20wwa030 | Ude | Bote de masilla de poliuretano impermeable (310 cm³). (material) | 0.020 | 5.25 | 0.11 |
| mo021 | h | Oficial 1ª solador. (man de obra) | 0.196 | 15.28 | 2.99 |
| % | % | Costes directos complementarios | 2 % | 10.18 | 0.20 |
|  |  | Custos directos |  |  | 10.38 |
