# Chan técnico rexistrable Waytec "TAU CERÁMICA"

- Propiedade do arquivo: CYPE INGENIEROS, S.A.
- Formato: FIEBDC-3/2002
- Divisa: EUR
- Custos indirectos: 3.00 %
- Gastos xerais: 13.00 %
- Beneficio industrial: 6.00 %
- IVE: 16.00 %

## R Revestimentos

### RS Solos e pavimentos

#### RSE Técnicos

**RSE020** m² Chan técnico rexistrable Waytec "TAU CERÁMICA", para interior, composto por paneis autoportantes de 600x600 mm e 40 mm de espesor, formados por un soporte base de taboleiro aglomerado, de 30 mm de espesor, con cantos de PVC, lámina de aluminio de 0,5 mm de espesor disposta na cara inferior e unha capa de acabado de gres porcelánico, estilo mármore "TAU CERÁMICA", de 596x596 mm e 10 mm de espesor, apoiados sobre pés regulables de aceiro galvanizado, de base redonda con eixo roscado M16, "TAU CERÁMICA", para alturas entre 78 e 88 mm.
Subministración e colocación de chan técnico rexistrable Waytec "TAU CERÁMICA", para interior, formado por paneis autoportantes de 600x600 mm e 40 mm de espesor, formados por un soporte base de taboleiro aglomerado, de 30 mm de espesor, con cantos de PVC, lámina de aluminio de 0,5 mm de espesor disposta na cara inferior e unha capa de acabado de gres porcelánico, estilo mármore "TAU CERÁMICA", de 596x596 mm e 10 mm de espesor, apoiados sobre pés regulables de aceiro galvanizado, de base redonda con eixo roscado M16, "TAU CERÁMICA", para alturas entre 78 e 88 mm, fixados á superficie de apoio con adhesivo. Ata p/p de preparación da superficie de apoio dos pedestais mediante aspirado e limpeza de restos de obra, replanteo e fixación dos pedestais ó chan con pegamento, colocación de amortecedor sobre os pedestais e fixación da rosca que regula a súa altura con pegamento, e banda perimetral de la de roca para a desolidarización do perímetro. Totalmente montado.
Inclúe: Todas. Replanteo dos eixos dos pedestais e marcado de niveis. Colocación, nivelación e fixación de pedestais. Colocación dos paneis. Limpeza final do pavimento.
Criterio de medición de proxecto: Superficie útil, medida segundo documentación gráfica de Proxecto. Non se incrementou a medición por roturas e recortes, xa que na descomposición considerouse un 5% máis de pezas.
Criterio de medición de obra: Medirase a superficie realmente executada segundo especificacións do Proxecto.

| Código | Ud | Descrición | Rendemento | Prezo | Importe |
|---|---|---|---|---|---|
| mt12psk080a | Ude | Cartucho de 600 cm³ de pegamento para fixación de pes regulables á superficie de apoio. (material) | 0.010 | 5.24 | 0.05 |
| mt12psk040a | m | Banda perimetral de lá de rocha de 10 mm de espesor e 100 mm de ancho. (material) | 1.000 | 0.66 | 0.66 |
| mt12pct020a | Ude | Pé regulable de aceiro galvanizado, de base redonda con eixo roscado M16, "TAU CERÁMICA", para alturas entre 78 e 88 mm. Ata tapeta de material plástico, colocada na cabeza do pedestal e accesorios. (material) | 3.000 | 1.39 | 4.17 |
| mt12pct010aa | m² | Panel autoportante para o sistema de chan técnico rexistrable Waytec Int "TAU CERÁMICA", de 600x600 mm e 40 mm de espesor, formado por un soporte base de taboleiro aglomerado, de 30 mm de espesor, biselado e rematado perimetralmente con PVC, cor a escoller, lámina de aluminio de 0,5 mm de espesor disposta na cara inferior e unha capa de acabado de gres porcelánico, estilo mármore "TAU CERÁMICA", de 596x596 mm e 10 mm de espesor; clasificación 2/2/A/2, segundo UNE-EN 12825. (material) | 1.050 | 66.00 | 69.30 |
| op00ato010 |  | Atornillador. | 1.000 | 0.00 | 0.00 |
| op00tal010 |  | Taladro. | 1.000 | 0.00 | 0.00 |
| op00tro010 |  | Tronzador. | 1.000 | 0.00 | 0.00 |
| mo009 | h | Oficial 1ª montador. (man de obra) | 0.457 | 15.78 | 7.21 |
| mo075 | h | Axudante montador. (man de obra) | 0.457 | 14.65 | 6.70 |
| % | % | Costes directos complementarios | 2 % | 88.09 | 1.76 |
|  |  | Custos directos |  |  | 89.85 |
