# Escalón para chan técnico

- Propiedade do arquivo: CYPE INGENIEROS, S.A.
- Formato: FIEBDC-3/2002
- Divisa: EUR
- Custos indirectos: 3.00 %
- Gastos xerais: 13.00 %
- Beneficio industrial: 6.00 %
- IVE: 16.00 %

## R Revestimentos

### RS Solos e pavimentos

#### RSE Técnicos

**RSE110** m Escalón para chan técnico, composto por pegada e tabica, realizado con paneis con núcleo de aglomerado de madeira de alta densidade, maior ou igual de 650 kg/m³, con revestimento exterior de seguridade, antiesvarante, e resistencia ó deslizamento/resbalamento (índice USRV) > 45, segundo UNE-ENV 12633 (clase 3 segundo CTE), apoiados sobre pedestais de aceiro.
Formación de escalón para chan técnico, composto por pegada e tabica, realizado con paneis con núcleo de aglomerado de madeira de alta densidade, maior ou igual de 650 kg/m³, con revestimento exterior de seguridade, antiesvarante, e resistencia ó deslizamento/resbalamento (índice USRV) > 45, segundo UNE-ENV 12633 (clase 3 segundo CTE), apoiados sobre pedestais de aceiro. Incluso p/p de replanteo, fixación dos pedestais á superficie soporte e nivelación dos mesmos mediante porca. Totalmente montado, con tódolos elementos necesarios para a súa instalación.
Inclúe: Replanteo dos eixos dos pedestais e marcado de niveis. Colocación, nivelación e fixación dos pedestais. Colocación dos paneis. Colocación do revestimento.
Criterio de medición de proxecto: Lonxitude medida segundo documentación gráfica de Proxecto.
Criterio de medición de obra: Medirase a lonxitude realmente executada segundo especificacións do Proxecto.

| Código | Ud | Descrición | Rendemento | Prezo | Importe |
|---|---|---|---|---|---|
| mt12pmm020 | m | Escalón para chan técnico, composto por pegada e tabica, realizado con paneis con núcleo de aglomerado de madeira de alta densidade, maior ou igual de 650 kg/m³, con revestimento exterior de seguridade, antiesvarante, e resistencia ó deslizamento/resbalamento (índice USRV) > 45, segundo UNE-ENV 12633 (clase 3 segundo CTE); incluso pedestais e cuñas de aceiro. (material) | 1.000 | 200.00 | 200.00 |
| mo009 | h | Oficial 1ª montador. (man de obra) | 0.261 | 15.78 | 4.12 |
| mo075 | h | Axudante montador. (man de obra) | 0.261 | 14.65 | 3.82 |
| % | % | Costes directos complementarios | 2 % | 207.94 | 4.16 |
|  |  | Custos directos |  |  | 212.10 |
