# Tabica para chan técnico, realizada con paneis con núcleo de aglomerado de madeira de alta densidade, maior ou igual de 650 kg/m³, incluso revestimento

- Propiedade do arquivo: CYPE INGENIEROS, S.A.
- Formato: FIEBDC-3/2002
- Divisa: EUR
- Custos indirectos: 3.00 %
- Gastos xerais: 13.00 %
- Beneficio industrial: 6.00 %
- IVE: 16.00 %

## R Revestimentos

### RS Solos e pavimentos

#### RSE Técnicos

**RSE120** m Tabica para chan técnico, realizada con paneis con núcleo de aglomerado de madeira de alta densidade, maior ou igual de 650 kg/m³, incluso revestimento.
Formación de tabica para chan técnico, realizada con paneis con núcleo de aglomerado de madeira de alta densidade, maior ou igual de 650 kg/m³. Incluso p/p de replanteo, fixación, nivelación e revestimento. Totalmente montada, con tódolos elementos necesarios para a súa instalación.
Inclúe: Replanteo. Colocación, nivelación e fixación dos paneis.
Criterio de medición de proxecto: Lonxitude medida segundo documentación gráfica de Proxecto.
Criterio de medición de obra: Medirase a lonxitude realmente executada segundo especificacións do Proxecto.

| Código | Ud | Descrición | Rendemento | Prezo | Importe |
|---|---|---|---|---|---|
| mt12pmm030 | m | Tabica para chan técnico, realizada con paneis con núcleo de aglomerado de madeira de alta densidade, maior ou igual de 650 kg/m³; incluso revestimento. (material) | 1.000 | 60.00 | 60.00 |
| mo009 | h | Oficial 1ª montador. (man de obra) | 0.130 | 15.78 | 2.05 |
| mo075 | h | Axudante montador. (man de obra) | 0.130 | 14.65 | 1.90 |
| % | % | Costes directos complementarios | 2 % | 63.95 | 1.28 |
|  |  | Custos directos |  |  | 65.23 |
