# Solado de baldosas cerámicas de gres esmaltado

- Propiedade do arquivo: CYPE INGENIEROS, S.A.
- Formato: FIEBDC-3/2002
- Divisa: EUR
- Custos indirectos: 3.00 %
- Gastos xerais: 13.00 %
- Beneficio industrial: 6.00 %
- IVE: 16.00 %

## R Revestimentos

### RS Solos e pavimentos

#### RSG Cerámicos/gres

**RSG010** m² Solado de baldosas cerámicas de gres esmaltado, 2/0/-/-, de 25x25 cm, 8 €/m², recibidas con adhesivo cementoso de uso exclusivo para interiores, Ci sen ningunha característica adicional, cor gris, e rexuntadas con leitada de cemento branco, L, BL-V 22,5, para xunta mínima (entre 1,5 e 3 mm), coloreada con a mesma tonalidade das pezas.
Subministración e execución de pavimento mediante ou método de colocación en capa fina, de baldosas cerámicas de gres esmaltado, 2/0/-/- (pavimentos para tránsito peonil leve, tipo 2; sen requisitos adicionais, tipo 0; ningún requisito adicional, tipo -/-), de 25x25 cm, 8 €/m²; recibidas con adhesivo cementoso de uso exclusivo para interiores, Ci sen ningunha característica adicional, cor gris, e rexuntadas con leitada de cemento branco, L, BL-V 22,5, para xunta mínima (entre 1,5 e 3 mm), coloreada con a mesma tonalidade das pezas. Ata p/p de limpeza, comprobación da superficie soporte, planeamentos, cortes, formación de xuntas perimetrais continuas, de largura non menor de 5 mm, nos límites con paredes, alicerces exentos e elevacións de nivel e, non seu caso, xuntas de partición e xuntas estruturais existentes non soporte, eliminación do material sobrante do rexuntado e limpeza final do pavimento.
Inclúe: Todas. Limpeza e comprobación da superficie soporte. Replanteo dos niveis de acabado. Replanteo da disposición das baldosas e xuntas de movimento. Aplicación do adhesivo. Colocación das baldosas a punta de paleta. Formación de xuntas de partición, perimetrais e estructurais. Rexuntado. Eliminación e limpeza do material sobrante. Limpeza final do pavimento.
Criterio de medición de proxecto: Superficie útil, medida segundo documentación gráfica de Proxecto. Non se incrementou a medición por roturas e recortes, xa que na descomposición considerouse un 5% máis de pezas.
Criterio de medición de obra: Medirase a superficie realmente executada segundo especificacións do Proxecto.

| Código | Ud | Descrición | Rendemento | Prezo | Importe |
|---|---|---|---|---|---|
| mt09mcr021a | kg | Adhesivo cementoso de uso exclusivo para interiores, Ci, cor gris. (material) | 3.000 | 0.22 | 0.66 |
| mt18bde020eak800 | m² | Baldosa cerámica de gres esmaltado 2/0/-/-, 25x25 cm, 8,00€/m², segundo UNE-EN 14411. (material) | 1.050 | 8.00 | 8.40 |
| mt08cem040a | kg | Cemento branco BL-22,5 X, para pavimentación, en sacos, segundo UNE 80305. (material) | 1.000 | 0.14 | 0.14 |
| mt09lec010b | m³ | Leitada de cemento branco BL 22,5 X. (material) | 0.001 | 157.00 | 0.16 |
| op00sie030 |  | Sierra de disco de diamante, para mesa de trabajo, de corte húmedo. | 1.000 | 0.00 | 0.00 |
| op00amo010 |  | Amoladora o radial. | 1.000 | 0.00 | 0.00 |
| mo021 | h | Oficial 1ª solador. (man de obra) | 0.522 | 15.28 | 7.98 |
| mo056 | h | Axudante solador. (man de obra) | 0.261 | 14.65 | 3.82 |
| % | % | Costes directos complementarios | 2 % | 21.16 | 0.42 |
|  |  | Custos directos |  |  | 21.58 |
