# Pavimento industrial cementoso con soleira de formigón en masa de 10 cm de espesor

- Propiedade do arquivo: CYPE INGENIEROS, S.A.
- Formato: FIEBDC-3/2002
- Divisa: EUR
- Custos indirectos: 3.00 %
- Gastos xerais: 13.00 %
- Beneficio industrial: 6.00 %
- IVE: 16.00 %

## R Revestimentos

### RS Solos e pavimentos

#### RSI Sistemas de pavimentos

**RSI010** m² Pavimento industrial cementoso con soleira de formigón en masa de 10 cm de espesor, realizada con formigón HM-10/B/20/I fabricado en central e verquido dende camión, extendido e vibrado manual; acabado mediante fratasado mecánico y tratado superficialmente con morteiro de rodadura, Mastertop 100 "BASF Construction Chemical", cor Gris Natural, con áridos de cuarzo, pigmentos e aditivos, rendemento 5 kg/m².
Formación de pavimento industrial cementoso con soleira de formigón en masa de 10 cm de espesor, realizada con formigón HM-10/B/20/I fabricado en central e verquido dende camión; tratada superficialmente con morteiro de rodadura, Mastertop 100 "BASF Construction Chemical", cor Gris Natural, composto de cemento, áridos seleccionados de cuarzo, pigmentos orgánicos e aditivos, cun rendemento aproximado de 5 kg/m², espolvoreado manualmente sobre o formigón aínda fresco. Incluso p/p de limpeza da superficie soporte, estendido e vibrado do formigón mediante regra vibrante, emboquillado ou conexión dos elementos exteriores (cercos de arquetas, sumidoiros, botes sifónicos, etc.) das redes de instalacións executadas baixo o pavimento, fratasado mecánico de toda a superficie ata acadar que o morteiro quede totalmente integrado no formigón e limpeza final da superficie acabada. Sen incluir la preparación de la capa base existente, as xuntas de formigonado, de retracción y de dilatación, nin as xuntas perimetrais.
Inclúe: Todas. Limpeza da superficie soporte. Replanteo das xuntas e panos de traballo. Tendido de niveis mediante toques, maestras de formigón ou reglas. Rego da superficie base. Vertido e compactación do formigón. Aplicación manual do morteiro, asegurándose da total cubrición do formigón fresco. Fratasado mecánico da superficie.
Criterio de medición de proxecto: Superficie medida en proxección horizontal, segundo documentación gráfica de Proxecto.
Criterio de medición de obra: Medirase, en proxección horizontal, a superficie realmente executada segundo especificacións do Proxecto.

| Código | Ud | Descrición | Rendemento | Prezo | Importe |
|---|---|---|---|---|---|
| mt10hmf010Km | m³ | Formigón HM-10/B/20/I, fabricado en central. (material) | 0.105 | 62.09 | 6.52 |
| mt09bnc010s | kg | Morteiro de rodadura, Mastertop 100 "BASF Construction Chemical", cor Gris Natural, composto de cemento, áridos seleccionados de cuarzo, pigmentos orgánicos e aditivos, cunha densidade aparente de 1330 kg/m³, unha resistencia á compresión de 75000 kN/m² e unha resistencia á abrasión con método Böhme UNE-EN 13892-3 de 10,9 cm³ / 50 cm². (material) | 5.000 | 0.56 | 2.80 |
| mq04dua020b | h | Dumper de descarga frontal de 2 t de carga útil, con mecanismo hidráulico. (maquinaria) | 0.026 | 9.27 | 0.24 |
| mq06vib020 | h | Regla vibrante de 3 m. (maquinaria) | 0.022 | 4.67 | 0.10 |
| mq06fra010 | h | Fratasadora mecánica de formigón. (maquinaria) | 0.770 | 5.07 | 3.90 |
| au00auh020 |  | Canaleta para vertido del hormigón. | 1.000 | 0.00 | 0.00 |
| au00auh040 |  | Vibrador de formigón, eléctrico. | 1.000 | 0.00 | 0.00 |
| mo018 | h | Oficial 1ª construcción. (man de obra) | 0.329 | 15.28 | 5.03 |
| mo104 | h | Peón ordinario construcción. (man de obra) | 0.485 | 13.97 | 6.78 |
| % | % | Costes directos complementarios | 2 % | 25.37 | 0.51 |
|  |  | Custos directos |  |  | 25.88 |
