# Pavimento industrial polimérico constituido por solera de formigón en masa de 10 cm de espesor

- Propiedade do arquivo: CYPE INGENIEROS, S.A.
- Formato: FIEBDC-3/2002
- Divisa: EUR
- Custos indirectos: 3.00 %
- Gastos xerais: 13.00 %
- Beneficio industrial: 6.00 %
- IVE: 16.00 %

## R Revestimentos

### RS Solos e pavimentos

#### RSI Sistemas de pavimentos

**RSI020** m² Pavimento industrial polimérico constituido por solera de formigón en masa de 10 cm de espesor, realizada con formigón HM-10/B/20/I fabricado en central e verquido dende camión, extendido e vibrado manual; tratada superficialmente con capa de rodadura de 0,5 a 1,0 mm de espesura, con recubrimiento de resina epoxi, Mastertop 1210 Polykit "BASF Construction Chemical", e capa de acabado de resina epoxi de cor branca RAL 1013.
Formación de pavimento industrial polimérico constituido por solera de formigón en masa de 10 cm de espesor, realizada con formigón HM-10/B/20/I fabricado en central e verquido dende camión; tratada superficialmente con capa de rodadura de 0,5 a 1,0 mm de espesura, con recubrimiento de resina epoxi, Mastertop 1210 Polykit "BASF Construction Chemical", e capa de acabado de resina epoxi de cor branca RAL 1013. Incluso p/p de limpieza de la superficie soporte, estendido e vibrado do formigón mediante regra vibrante, emboquillado o conexión de los elementos exteriores (cercos de arquetas, sumideros, botes sifónicos, etc.) de las redes de instalaciones ejecutadas bajo el pavimento, ejecución de la capa de rodadura y limpieza final de la superficie acabada. Sin incluir la preparación de la capa base existente, las juntas de hormigonado, de retracción y de dilatación, ni las juntas perimetrales.
Inclúe: Todas. Limpeza da superficie soporte. Replanteo das xuntas e panos de traballo. Tendido de niveis mediante toques, maestras de formigón ou reglas. Rego da superficie base. Vertido e compactación do formigón. Aplicación con rodillo de la primera capa de resina. Aplicación con rodillo de la segunda capa de resina. Limpeza final do pavimento.
Criterio de medición de proxecto: Superficie medida en proxección horizontal, segundo documentación gráfica de Proxecto.
Criterio de medición de obra: Medirase, en proxección horizontal, a superficie realmente executada segundo especificacións do Proxecto.

| Código | Ud | Descrición | Rendemento | Prezo | Importe |
|---|---|---|---|---|---|
| mt10hmf010Km | m³ | Formigón HM-10/B/20/I, fabricado en central. (material) | 0.105 | 62.09 | 6.52 |
| mt09bnc060a | kg | Resina epoxi, Mastertop 1200 A4 "BASF Construction Chemical", para sistemas de pavimentos. (material) | 0.246 | 17.33 | 4.26 |
| mt09bnc061a | kg | Endurecedor y catalizador, Mastertop 1200 B4 "BASF Construction Chemical", para resina epoxi de aplicación en sistemas de pavimentos. (material) | 0.136 | 12.25 | 1.67 |
| mt09bnc062a | kg | Pasta de color branca RAL 1013, Mastertop X1 "BASF Construction Chemical", para mezclar con el endurecedor de resina epoxi, de aplicación en sistemas de pavimentos. (material) | 0.027 | 52.50 | 1.42 |
| mt15bas130a | kg | Árido de cuarzo natural, Mastertop F1 "BASF Construction Chemical", de granulometría comprendida entre 0,18 e 0,3 mm, para utilizar como carga mineral en combinación con resinas epoxi ou poliuretano. (material) | 0.091 | 0.70 | 0.06 |
| mt09bnc060a | kg | Resina epoxi, Mastertop 1200 A4 "BASF Construction Chemical", para sistemas de pavimentos. | 0.246 | 17.33 | 4.26 |
| mt09bnc061a | kg | Endurecedor y catalizador, Mastertop 1200 B4 "BASF Construction Chemical", para resina epoxi de aplicación en sistemas de pavimentos. | 0.136 | 12.25 | 1.67 |
| mt09bnc062a | kg | Pasta de color branca RAL 1013, Mastertop X1 "BASF Construction Chemical", para mezclar con el endurecedor de resina epoxi, de aplicación en sistemas de pavimentos. | 0.027 | 52.50 | 1.42 |
| mt15bas130a | kg | Árido de cuarzo natural, Mastertop F1 "BASF Construction Chemical", de granulometría comprendida entre 0,18 e 0,3 mm, para utilizar como carga mineral en combinación con resinas epoxi ou poliuretano. | 0.091 | 0.70 | 0.06 |
| mq04dua020b | h | Dumper de descarga frontal de 2 t de carga útil, con mecanismo hidráulico. (maquinaria) | 0.026 | 9.27 | 0.24 |
| mq06vib020 | h | Regla vibrante de 3 m. (maquinaria) | 0.022 | 4.67 | 0.10 |
| au00auh020 |  | Canaleta para vertido del hormigón. | 1.000 | 0.00 | 0.00 |
| au00auh040 |  | Vibrador de formigón, eléctrico. | 1.000 | 0.00 | 0.00 |
| mo018 | h | Oficial 1ª construcción. (man de obra) | 0.376 | 15.28 | 5.75 |
| mo104 | h | Peón ordinario construcción. (man de obra) | 0.532 | 13.97 | 7.43 |
| % | % | Costes directos complementarios | 2 % | 34.86 | 0.70 |
|  |  | Custos directos |  |  | 35.56 |
