# Pavimento sanitario constituido por capa de rodadura 6 mm de espesor

- Propiedade do arquivo: CYPE INGENIEROS, S.A.
- Formato: FIEBDC-3/2002
- Divisa: EUR
- Custos indirectos: 3.00 %
- Gastos xerais: 13.00 %
- Beneficio industrial: 6.00 %
- IVE: 16.00 %

## R Revestimentos

### RS Solos e pavimentos

#### RSI Sistemas de pavimentos

**RSI030** m² Pavimento sanitario constituido por capa de rodadura 6 mm de espesor, con revestimento de resina de poliuretano e cemento, Ucrete DP 10 "BASF Construction Chemical", de textura fina, e capa de selado, con pasta Ucrete DP Topcoat "BASF Construction Chemical", de cor crema.
Formación de pavimento sanitario constituido por capa de rodadura 6 mm de espesor, con revestimento de resina de poliuretano e cemento, Ucrete DP 10 "BASF Construction Chemical", de textura fina, e capa de selado, con pasta Ucrete DP Topcoat "BASF Construction Chemical", de cor crema. Incluso p/p de limpieza de la superficie soporte, emboquillado o conexión de los elementos exteriores (cercos de arquetas, sumideros, botes sifónicos, etc.) de las redes de instalaciones ejecutadas bajo el pavimento, ejecución de la capa de rodadura y limpieza final de la superficie acabada. Sin incluir la preparación de la capa base existente, las juntas de hormigonado, de retracción y de dilatación, ni las juntas perimetrales.
Inclúe: Todas. Limpeza da superficie soporte. Replanteo das xuntas e panos de traballo. Verquido, estendido e nivelación da mistura. Espolvoreo con árido sobre el mortero fresco. Aplicación da capa de selado. Limpeza final do pavimento.
Criterio de medición de proxecto: Superficie medida en proxección horizontal, segundo documentación gráfica de Proxecto.
Criterio de medición de obra: Medirase, en proxección horizontal, a superficie realmente executada segundo especificacións do Proxecto.

| Código | Ud | Descrición | Rendemento | Prezo | Importe |
|---|---|---|---|---|---|
| mt09bnc320aa | kg | Morteiro polimérico de tres componentes (resina, endurecedor e áridos activos), a base de resina de poliuretano e cemento, sen disolventes, Ucrete DP "BASF Construction Chemical", acabado antideslizante, tipo SR - B>2,0 - AR0,5 - IR>4 segundo UNE-EN 13813; de aplicación como capa base de 4 mm de espesor, para pavimentos de altas solicitaciones del sistema Ucrete. (material) | 2.350 | 5.32 | 12.50 |
| mt09bnc320ba | kg | Morteiro polimérico de tres componentes (resina, endurecedor e áridos activos), a base de resina de poliuretano e cemento, sen disolventes, Ucrete DP "BASF Construction Chemical", acabado antideslizante, tipo SR - B>2,0 - AR0,5 - IR>4 segundo UNE-EN 13813; de aplicación como capa base de 6 mm de espesor, para pavimentos de altas solicitaciones del sistema Ucrete. (material) | 11.000 | 4.93 | 54.23 |
| mt15bas130e | kg | Árido de cuarzo natural, Mastertop F5 "BASF Construction Chemical", de granulometría comprendida entre 0,4 e 1,0 mm, para utilizar como carga mineral en combinación con resinas epoxi ou poliuretano. (material) | 4.500 | 0.53 | 2.39 |
| mt09bnc350e | kg | Revestimiento polimérico de cuatro componentes (resina, endurecedor, áridos activos e pigmentos), a base de resina de poliuretano e cemento, Ucrete DP Topcoat "BASF Construction Chemical", de cor crema, para el sellado de pavimentos sanitarios del sistema Ucrete DP. (material) | 0.800 | 12.81 | 10.25 |
| mo018 | h | Oficial 1ª construcción. (man de obra) | 0.344 | 15.28 | 5.26 |
| mo104 | h | Peón ordinario construcción. (man de obra) | 0.501 | 13.97 | 7.00 |
| % | % | Costes directos complementarios | 2 % | 91.63 | 1.83 |
|  |  | Custos directos |  |  | 93.46 |
