# Pavimento laminado de lamas de 1200x190 mm, ensambladas con adhesivo, colocadas sobre lámina de espuma de polietileno de alta densidade de 3 mm de espesor

- Propiedade do arquivo: CYPE INGENIEROS, S.A.
- Formato: FIEBDC-3/2002
- Divisa: EUR
- Custos indirectos: 3.00 %
- Gastos xerais: 13.00 %
- Beneficio industrial: 6.00 %
- IVE: 16.00 %

## R Revestimentos

### RS Solos e pavimentos

#### RSL Laminados

**RSL010** m² Pavimento laminado de lamas de 1200x190 mm, ensambladas con adhesivo, colocadas sobre lámina de espuma de polietileno de alta densidade de 3 mm de espesor.
Subministración e colocación de pavimento laminado de Clase 21: Doméstico moderado, con resistencia á abrasión AC1, formado por lamas de 1200x190 mm, constituidas por taboeiro base de HDF laminado decorativo en piñeiro, acabado con capa superficial de protección plástica, ensamblado mediante encolado simple completo entre as táboas, con adhesivo tipo D3 (antihumidade). Todo o conxunto instalado en sistema flotante sobre lámina de espuma de polietileno de alta densidade de 3 mm de espesor. Incluso p/p de molduras cubrexuntas, adhesivo e accesorios de montaxe para o pavimento laminado.
Inclúe: Todas. Colocación da base de polietileno. Colocación e recorte da primera fiada por unha esquina da habitación. Colocación e recorte das seguintes fiadas. Encolado das táboas a través do machifemiado. Limpeza de restos de adhesivo que poidan rebosar polas xuntas. Colocación e recorte da última fiada. Corte das pezas para empalmes, esquinas e rincóns. Fixación das pezas sobre o paramento. Ocultación da fixación por enmasillado.
Criterio de medición de proxecto: Superficie útil, medida segundo documentación gráfica de Proxecto. Non se incrementou a medición por roturas e recortes, xa que na descomposición considerouse un 5% máis de pezas.
Criterio de medición de obra: Medirase a superficie realmente executada segundo especificacións do Proxecto.

| Código | Ud | Descrición | Rendemento | Prezo | Importe |
|---|---|---|---|---|---|
| mt17poa011a | m² | Lámina de espuma de polietileno de alta densidade de 3 mm de espesor. (material) | 1.100 | 0.55 | 0.61 |
| mt16aaa030 | m | Cinta autoadhesiva para selado de xuntas. (material) | 0.440 | 0.30 | 0.13 |
| mt18lpg010ag | m² | Pavimento laminado, instalación con cola, clase de uso: Clase 21: Doméstico moderado, resistencia á abrasión: AC1, espesor 7 mm e dimensions 1200x190 mm, formado por: tablero base de HDF, laminado decorativo de piñeiro de 0,2 mm e con capa superficial de protección plástica. Segundo UNE-EN 13329 e UNE-EN 14041. (material) | 1.050 | 10.39 | 10.91 |
| mt18mva070 | l | Adhesivo tipo D3 (antihumidade). (material) | 0.050 | 1.59 | 0.08 |
| op00cla010 |  | Clavadora. | 1.000 | 0.00 | 0.00 |
| op00cep010 |  | Garlopa. | 1.000 | 0.00 | 0.00 |
| op00gui010 |  | Guillotina. | 1.000 | 0.00 | 0.00 |
| mo026 | h | Oficial 1ª instalador de pavimentos laminados. (man de obra) | 0.130 | 15.28 | 1.99 |
| mo061 | h | Axudante instalador de pavimentos laminados. (man de obra) | 0.104 | 14.65 | 1.52 |
| % | % | Costes directos complementarios | 2 % | 15.24 | 0.30 |
|  |  | Custos directos |  |  | 15.54 |
