# Rodapé de MDF, de 41x22 mm, recuberto cunha lámina plástica de imitación de madeira, cor a escoller, con sección para aloxamento de clips, fixado ao paramento mediante clips

- Propiedade do arquivo: CYPE INGENIEROS, S.A.
- Formato: FIEBDC-3/2002
- Divisa: EUR
- Custos indirectos: 3.00 %
- Gastos xerais: 13.00 %
- Beneficio industrial: 6.00 %
- IVE: 16.00 %

## R Revestimentos

### RS Solos e pavimentos

#### RSL Laminados

**RSL020** m Rodapé de MDF, de 41x22 mm, recuberto cunha lámina plástica de imitación de madeira, cor a escoller, con sección para aloxamento de clips, fixado ao paramento mediante clips.
Subministración e colocación de rodapé de MDF, de 41x22 mm, recuberto cunha lámina plástica de imitación de madeira, cor a escoller, con sección para aloxamento de clips, fixado ao paramento mediante clips. Incluso p/p de replanteo, cortes, resolución de esquinas, unións e encontros, pequeno material auxiliar e limpeza final.
Inclúe: Todas. Replanteo. Formación de encaixes en esquinas e rincóns. Colocación do rodapé. Rexuntado. Limpeza final.
Criterio de medición de proxecto: Lonxitude medida segundo documentación gráfica de Proxecto, sen incluiocos de portas. Non se incrementou a medición por roturas e recortes, xa que na descomposición considerouse un 5% máis de pezas.
Criterio de medición de obra: Medirase a lonxitude realmente executada segundo especificacións do Proxecto.

| Código | Ud | Descrición | Rendemento | Prezo | Importe |
|---|---|---|---|---|---|
| mt18rma040g | m | Rodapé de MDF, de 41x22 mm, recuberto cunha lámina plástica de imitación de madeira, cor a escoller, con sección para aloxamento de clips e resistencia á abrasión AC3, segundo UNE-EN 13329; incluso p/p de clips de suxeción e elementos de ancoraxe ao paramento. (material) | 1.050 | 6.49 | 6.81 |
| mt18rma050 | Ude | Clip para rodapé. (material) | 3.000 | 0.15 | 0.45 |
| op00cla010 |  | Clavadora. | 1.000 | 0.00 | 0.00 |
| op00cep010 |  | Garlopa. | 1.000 | 0.00 | 0.00 |
| op00gui010 |  | Guillotina. | 1.000 | 0.00 | 0.00 |
| mo026 | h | Oficial 1ª instalador de pavimentos laminados. (man de obra) | 0.065 | 15.28 | 0.99 |
| mo061 | h | Axudante instalador de pavimentos laminados. (man de obra) | 0.033 | 14.65 | 0.48 |
| % | % | Costes directos complementarios | 2 % | 8.73 | 0.17 |
|  |  | Custos directos |  |  | 8.90 |
