# Pavimento de entarimado tradicional de táboas de madeira maciza de piñeiro galego de 70x22 mm

- Propiedade do arquivo: CYPE INGENIEROS, S.A.
- Formato: FIEBDC-3/2002
- Divisa: EUR
- Custos indirectos: 3.00 %
- Gastos xerais: 13.00 %
- Beneficio industrial: 6.00 %
- IVE: 16.00 %

## R Revestimentos

### RS Solos e pavimentos

#### RSM Madeiras

**RSM020** m² Pavimento de entarimado tradicional de táboas de madeira maciza de piñeiro galego de 70x22 mm, colocado a rompexuntas sobre rastreis de madeira de piñeiro de 50x25 cm, fixados mecánicamente ó soporte cada 25 cm.
Subministración e colocación de pavimento de entarimado tradicional formado por táboas agargaladas de madeira maciza de piñeiro galego, de 70x22 mm, colocadas a rompexuntas sobre rastreis de madeira de piñeiro de 50x25 cm, fixados mecánicamente ó soporte cada 25 cm. Ata p/p de xuntas, acoitelado, lixado, emplastecido, aplicación de fondos, vernizado final con tres mans de verniz de poliuretano de dous compoñentes P-6/8 e p/p de recortes, cuñas de nivelación e elementos de fixación.
Inclúe: Todas. Replanteo dos eixos dos rastreis e marcado de niveis. Colocación, nivelación e fixación de rastreis. Colocación das táboas de madeira. Acoitelado e lixado da superficie. Emplastecido e aplicación de fondos. Barnizado.
Criterio de medición de proxecto: Superficie útil, medida segundo documentación gráfica de Proxecto. Non se incrementou a medición por roturas e recortes, xa que na descomposición considerouse un 5% máis de pezas.
Criterio de medición de obra: Medirase a superficie realmente executada segundo especificacións do Proxecto.

| Código | Ud | Descrición | Rendemento | Prezo | Importe |
|---|---|---|---|---|---|
| mt18mva010b | m | Rastrel de madeira de piñeiro, con humidade entre 8% e 12%, de 50x25 mm. (material) | 4.000 | 1.30 | 5.20 |
| mt18mva020 | Ude | Material auxiliar para colocación de entarimado de madeira sobre rastreis. (material) | 1.000 | 3.15 | 3.15 |
| mt18mta010j | m² | Tabla agargalada en madeira maciza de piñeiro galego, 70x22 mm, segundo UNE-EN 13226 e UNE-EN 14342. (material) | 1.020 | 13.52 | 13.79 |
| mt27tmp010 | l | Verniz de poliuretano de dous compoñentes P-6/8. (material) | 0.900 | 9.89 | 8.90 |
| mq08war160 | h | Lixadora de aplicación en pavimentos de madeira, equipada con rodetes para lixa e sistema de aspiración. (maquinaria) | 0.212 | 4.25 | 0.90 |
| op00cla010 |  | Clavadora. | 1.000 | 0.00 | 0.00 |
| op00tro010 |  | Tronzador. | 1.000 | 0.00 | 0.00 |
| mo023 | h | Oficial 1ª instalador de pavimentos de madeira. (man de obra) | 1.696 | 15.28 | 25.91 |
| mo058 | h | Axudante instalador de pavimentos de madeira. (man de obra) | 0.391 | 14.65 | 5.73 |
| % | % | Costes directos complementarios | 2 % | 63.58 | 1.27 |
|  |  | Custos directos |  |  | 64.85 |
