# Pavimento de tarima flotante de táboas de madeira maciza de faia

- Propiedade do arquivo: CYPE INGENIEROS, S.A.
- Formato: FIEBDC-3/2002
- Divisa: EUR
- Custos indirectos: 3.00 %
- Gastos xerais: 13.00 %
- Beneficio industrial: 6.00 %
- IVE: 16.00 %

## R Revestimentos

### RS Solos e pavimentos

#### RSM Madeiras

**RSM021** m² Pavimento de tarima flotante de táboas de madeira maciza de faia, de 18 mm, ensambladas con adhesivo e colocadas a rompexuntas sobre lámina de espuma de polietileno de alta densidade de 3 mm de espesor.
Subministración e colocación de pavimento de tarima flotante formado por táboas agargaladas de madeira maciza de faia, de 18 mm de espesura, vernizadas en fábrica con dúas mans de verniz de secado ultravioleta e dúas mans de acabado de verniz de poliuretano a base de isocianato, colocadas a rompexuntas sobre lámina de espuma de polietileno de alta densidade de 3 mm de espesor e encoladas entre sí con adhesivo tipo D3 (antihumidade). Incluso p/p de xuntas, molduras cubrexuntas, adhesivo e accesorios de montaxe para a tarima.
Inclúe: Todas. Colocación da base de polietileno. Colocación e recorte da primera fiada por unha esquina da habitación. Colocación e recorte das seguintes fiadas. Unión das táboas mediante encolado. Limpeza de restos de adhesivo que poidan rebosar polas xuntas. Colocación e recorte da última fiada.
Criterio de medición de proxecto: Superficie útil, medida segundo documentación gráfica de Proxecto. Non se incrementou a medición por roturas e recortes, xa que na descomposición considerouse un 5% máis de pezas.
Criterio de medición de obra: Medirase a superficie realmente executada segundo especificacións do Proxecto.

| Código | Ud | Descrición | Rendemento | Prezo | Importe |
|---|---|---|---|---|---|
| mt17poa011a | m² | Lámina de espuma de polietileno de alta densidade de 3 mm de espesor. (material) | 1.100 | 0.55 | 0.61 |
| mt16aaa030 | m | Cinta autoadhesiva para selado de xuntas. (material) | 0.440 | 0.30 | 0.13 |
| mt18mta020a | m² | Tarima flotante en táboas de madeira maciza de faia, de 18 mm de espesor, vernizada en fábrica con dos manos de verniz de secado ultravioleta e dúas manos de terminación de verniz de poliuretano, a base de isocianato. Inclue p/p de molduras cubrexuntas e accesorios de montaxe. Segundo UNE-EN 13810-1 e UNE-EN 14342. (material) | 1.020 | 45.62 | 46.53 |
| mt18mva070 | l | Adhesivo tipo D3 (antihumidade). (material) | 0.050 | 1.59 | 0.08 |
| op00cla010 |  | Clavadora. | 1.000 | 0.00 | 0.00 |
| op00cep010 |  | Garlopa. | 1.000 | 0.00 | 0.00 |
| op00tro010 |  | Tronzador. | 1.000 | 0.00 | 0.00 |
| mo023 | h | Oficial 1ª instalador de pavimentos de madeira. (man de obra) | 0.457 | 15.28 | 6.98 |
| mo058 | h | Axudante instalador de pavimentos de madeira. (man de obra) | 0.457 | 14.65 | 6.70 |
| % | % | Costes directos complementarios | 2 % | 61.03 | 1.22 |
|  |  | Custos directos |  |  | 62.25 |
