# Perfil para xunta de partición (para unións ó mesmo nivel), de MDF recuberto

- Propiedade do arquivo: CYPE INGENIEROS, S.A.
- Formato: FIEBDC-3/2002
- Divisa: EUR
- Custos indirectos: 3.00 %
- Gastos xerais: 13.00 %
- Beneficio industrial: 6.00 %
- IVE: 16.00 %

## R Revestimentos

### RS Solos e pavimentos

#### RSM Madeiras

**RSM060** m Perfil para xunta de partición (para unións ó mesmo nivel), de MDF recuberto.
Subministración e colocación de perfil usado en xunta de partición (para unións ó mesmo nivel), de MDF recuberto.
Inclúe: Replanteo das pezas segundo a súa lonxitude. Corte das pezas. Fixación das pezas.
Criterio de medición de proxecto: Lonxitude medida segundo documentación gráfica de Proxecto.
Criterio de medición de obra: Medirase a lonxitude realmente executada segundo especificacións do Proxecto.

| Código | Ud | Descrición | Rendemento | Prezo | Importe |
|---|---|---|---|---|---|
| mt18mva110a | m | Perfil para xunta de partición, para pavimentos ó mesmo nivel, MDF recuberto. (material) | 1.050 | 5.20 | 5.46 |
| mo023 | h | Oficial 1ª instalador de pavimentos de madeira. (man de obra) | 0.196 | 15.28 | 2.99 |
| % | % | Costes directos complementarios | 3 % | 8.45 | 0.25 |
|  |  | Custos directos |  |  | 8.70 |
