# Rodapé de coriza en pezas de 700x70x8 mm, vernizado en fábrica

- Propiedade do arquivo: CYPE INGENIEROS, S.A.
- Formato: FIEBDC-3/2002
- Divisa: EUR
- Custos indirectos: 3.00 %
- Gastos xerais: 13.00 %
- Beneficio industrial: 6.00 %
- IVE: 16.00 %

## R Revestimentos

### RS Solos e pavimentos

#### RSO Cortiza

**RSO011** m Rodapé de coriza en pezas de 700x70x8 mm, vernizado en fábrica.
Subministración e colocación de rodapé de cortiza en pezas de 700x70x8 mm, vernizado en fábrica, cravado en paramento.
Inclúe: Todas. Replanteo das pezas segundo a súa lonxitude. Corte das pezas para empalmes, esquinas e rincóns. Fixación das pezas sobre o paramento. Ocultación da fixación por enmasillado.
Criterio de medición de proxecto: Lonxitude medida segundo documentación gráfica de Proxecto, sen incluiocos de portas. Non se incrementou a medición por roturas e recortes, xa que na descomposición considerouse un 5% máis de pezas.
Criterio de medición de obra: Medirase a lonxitude realmente executada segundo especificacións do Proxecto.

| Código | Ud | Descrición | Rendemento | Prezo | Importe |
|---|---|---|---|---|---|
| mt18rmb010 | m | Rodapé de cortiza en pezas de 700x70x8 mm, vernizado en fábrica. (material) | 1.050 | 1.95 | 2.05 |
| mo058 | h | Axudante instalador de pavimentos de madeira. (man de obra) | 0.130 | 14.65 | 1.90 |
| % | % | Costes directos complementarios | 2 % | 3.95 | 0.08 |
|  |  | Custos directos |  |  | 4.03 |
