# Abrillantado de pavimento de mármore

- Propiedade do arquivo: CYPE INGENIEROS, S.A.
- Formato: FIEBDC-3/2002
- Divisa: EUR
- Custos indirectos: 3.00 %
- Gastos xerais: 13.00 %
- Beneficio industrial: 6.00 %
- IVE: 16.00 %

## R Revestimentos

### RS Solos e pavimentos

#### RSP Pedras naturais

**RSP030** m² Abrillantado de pavimento de mármore.
Execución en obra de abrillantado mediante máquina de abrillantar con prato de lá de aceiro ou esponxa sintética, de pavimento interior de mármore; o escentilado realizarase mediante o método do cristalizado utilizando moas de 400 ou superior con aplicación posterior de produto escentilante, unha vez estea perfectamente seco e uniforme o pavimento. Ata acabado dos recunchos de difícil acceso (que se pasarán coa pulidora de man ou fixa), evacuación das augas sucias, lavado con auga e xabón neutro e protección do pavimento con serrín de piñeiro branco ou de choupo, lámina de papel groso, cartón ou plástico, ou calquera outra protección que non ensucie nin tinga o pavimento.
Inclúe: Abrillantado.
Criterio de medición de proxecto: Superficie medida segundo documentación gráfica de Proxecto.
Criterio de medición de obra: Medirase a superficie realmente executada segundo especificacións do Proxecto.

| Código | Ud | Descrición | Rendemento | Prezo | Importe |
|---|---|---|---|---|---|
| mq08war155 | h | Abrillantadora para o cristalizado ou o abrillantado de pavimentos pétreos ou de terrazo, composta por prato de la de aceiro ou esponxa sintética. (maquinaria) | 0.212 | 2.15 | 0.46 |
| op00lij010 |  | Lijadora-pulidora. | 1.000 | 0.00 | 0.00 |
| mo035 | h | Oficial 1ª pulidor de pavimentos. (man de obra) | 0.196 | 15.28 | 2.99 |
| % | % | Costes directos complementarios | 2 % | 3.45 | 0.07 |
|  |  | Custos directos |  |  | 3.52 |
