# Pavimento de goma negra, con botóns, fornecida en rolos de 1000x12000x2,5 mm, colocado con adhesivo de contacto

- Propiedade do arquivo: CYPE INGENIEROS, S.A.
- Formato: FIEBDC-3/2002
- Divisa: EUR
- Custos indirectos: 3.00 %
- Gastos xerais: 13.00 %
- Beneficio industrial: 6.00 %
- IVE: 16.00 %

## R Revestimentos

### RS Solos e pavimentos

#### RSS Flexibles

**RSS010** m² Pavimento de goma negra, con botóns, fornecida en rolos de 1000x12000x2,5 mm, colocado con adhesivo de contacto.
Subministración e colocación de pavimento de goma negra, con botóns, fornecida en rolos de 1000x12000x2,5 mm, colocado con adhesivo de contacto sobre capa de pasta niveladora non incluída neste prezo. Ata p/p de adhesivo de contacto, formación de xuntas do pavimento sintético, eliminación e limpeza do material sobrante e limpeza final do pavimento.
Inclúe: Todas. Replanteo e recorte do pavimento. Aplicación da capa de adhesivo de contacto. Colocación do pavimento. Eliminación e limpeza do material sobrante. Limpeza final do pavimento.
Criterio de medición de proxecto: Superficie útil, medida segundo documentación gráfica de Proxecto.
Criterio de medición de obra: Medirase a superficie realmente executada segundo especificacións do Proxecto.

| Código | Ud | Descrición | Rendemento | Prezo | Importe |
|---|---|---|---|---|---|
| mt18dww010 | kg | Adhesivo de contacto a base de resina acrílica en dispersión acuosa, para pavimento de goma, caucho, linóleo, PVC, moqueta e textil. (material) | 0.250 | 4.62 | 1.16 |
| mt18dsi010i | m² | Lámina de goma de 1000x12000x2,5 mm, acabado negra, con botóns. (material) | 1.050 | 22.00 | 23.10 |
| op00tra010 |  | Trazador de juntas. | 1.000 | 0.00 | 0.00 |
| op00cor040 |  | Cortadora de bordes. | 1.000 | 0.00 | 0.00 |
| mo024 | h | Oficial 1ª instalador de revestimientos flexibles. (man de obra) | 0.209 | 15.28 | 3.19 |
| mo059 | h | Axudante instalador de revestimientos flexibles. (man de obra) | 0.104 | 14.65 | 1.52 |
| % | % | Costes directos complementarios | 2 % | 28.97 | 0.58 |
|  |  | Custos directos |  |  | 29.55 |
