# Rodapé flexible de PVC, de 50x15 mm, fixado con adhesivo

- Propiedade do arquivo: CYPE INGENIEROS, S.A.
- Formato: FIEBDC-3/2002
- Divisa: EUR
- Custos indirectos: 3.00 %
- Gastos xerais: 13.00 %
- Beneficio industrial: 6.00 %
- IVE: 16.00 %

## R Revestimentos

### RS Solos e pavimentos

#### RSS Flexibles

**RSS100** m Rodapé flexible de PVC, de 50x15 mm, fixado con adhesivo.
Subministración e colocación de rodapé flexible de PVC, de 50x15 mm, cor. Incluso p/p de limpeza e preparación da superficie soporte, replanteo e fixación do rodapé con adhesivo.
Inclúe: Todas. Limpeza e preparación da superficie soporte. Replanteo. Corte, colocación e fixación do rodapé.
Criterio de medición de proxecto: Lonxitude medida segundo documentación gráfica de Proxecto, sen incluiocos de portas. Non se incrementou a medición por roturas e recortes, xa que na descomposición considerouse un 5% máis de pezas.
Criterio de medición de obra: Medirase a lonxitude realmente executada segundo especificacións do Proxecto.

| Código | Ud | Descrición | Rendemento | Prezo | Importe |
|---|---|---|---|---|---|
| mt18dww020 | l | Adhesivo de cloropreno, de base solvente monocomponente. (material) | 0.050 | 4.45 | 0.22 |
| mt18rpv010a | m | Rodapé flexible de PVC, de 50x15 mm, cor, suministrado en rolos de 50 m de lonxitude. (material) | 1.050 | 2.90 | 3.05 |
| mo059 | h | Axudante instalador de revestimientos flexibles. (man de obra) | 0.098 | 14.65 | 1.44 |
| % | % | Costes directos complementarios | 2 % | 4.71 | 0.09 |
|  |  | Custos directos |  |  | 4.80 |
