# Falso teito continuo

- Propiedade do arquivo: CYPE INGENIEROS, S.A.
- Formato: FIEBDC-3/2002
- Divisa: EUR
- Custos indirectos: 3.00 %
- Gastos xerais: 13.00 %
- Beneficio industrial: 6.00 %
- IVE: 16.00 %

## R Revestimentos

### RT Falsos teitos

#### RTI De poliestireno extruído

**RTI010** m² Falso teito continuo, situado a una altura menor de 4 m, de paneis ríxidos de poliestireno extruido de 2,5x0,6 m e 30 mm de espesor, ancorados a estrctura auxiliar formada por taboleiro hidrófugo de densidade media (MDF), de fibras de madeira e resinas sintéticas de 19 mm de espesor fixado ó soporte con varetas metálicas de 3 mm de diámetro.
Subministración e formación de falso teito continuo, situado a una altura menor de 4 m, constituído por paneis ríxidos de poliestireno extruido de 2,5x0,6 m e 30 mm de espesor, resistencia térmica 0,9 m²K/W, conductividade térmica 0,034 W/(mK), ancorados a estrutura auxiliar de taboleiro hidrófugo de densidade media (MDF), de fibras de madeira e resinas sintéticas de 19 mm de espesor fixado ó soporte resistente por medio de varetas metálicas de aceiro galvanizado de 3 mm de diámetro dotadas de ganchos pechados en ambos extremos. Ata p/p de realización de xuntas de dilatación, corte, ancoraxe e acabado superficial.
Inclúe: Todas. Trazado nos muros do nivel do falso teito. Colocación a nivel de reglóns adosados ós muros perimetrais. Colocación e fixación dos tirantes. Colocación e axuste dos taboeiros. Realización de orificios para o paso dos tubos da instalación eléctrica. Fixación das placas de poliestireno extruído mediante ancoraxes metálicos ós taboeiros de fibras de madeira.
Criterio de medición de proxecto: Superficie medida entre paramentos, segundo documentación gráfica de Proxecto, sen descontar ocos para instalacións.
Criterio de medición de obra: Medirase a superficie realmente executada segundo especificacións do Proxecto, sen descontar ocos para instalacións.

| Código | Ud | Descrición | Rendemento | Prezo | Importe |
|---|---|---|---|---|---|
| mt16pxp030a | m² | Panel ríxido de poliestireno extruido para falsos teitos agroalimentarios, segundo UNE-EN 13164, de superficie lisa e mecanizado lateral machihembrado, con acabado visto en cor crema, de 2,5x0,6 m e 30 mm de espesor, resistencia térmica 0,9 m²K/W, conductividade térmica 0,034 W/(mK), Euroclase E de reacción ó lume, con código de designación XPS-EN 13164-T1-CS(10/Y)300-DLT(2)5-DS(T+)-L(T)0,7. (material) | 1.050 | 7.16 | 7.52 |
| mt12ftm010a | m² | Taboleiro hidrófugo de densidade media (MDF), de fibras de madeira e resinas sintéticas de 19 mm de espesor, para revestir, utilizado en falsos teitos agroalimentarios. (material) | 1.050 | 7.19 | 7.55 |
| mt12fac020a | Ude | Vareta metálica de aceiro galvanizado de 3 mm de diámetro. (material) | 3.500 | 0.28 | 0.98 |
| mt12fac021 | kg | Arambre de aceiro galvanizado de 0,7 mm de diámetro. (material) | 0.100 | 1.13 | 0.11 |
| op00fre010 |  | Fresadora. | 1.000 | 0.00 | 0.00 |
| op00ato010 |  | Atornillador. | 1.000 | 0.00 | 0.00 |
| mo013 | h | Oficial 1ª montador de falsos techos. (man de obra) | 0.370 | 15.28 | 5.65 |
| mo077 | h | Axudante montador de falsos techos. (man de obra) | 0.370 | 14.65 | 5.42 |
| % | % | Costes directos complementarios | 2 % | 27.23 | 0.54 |
|  |  | Custos directos |  |  | 27.77 |
