# Arco de escaiola, de 22,5x9x120 cm, para adosar a parede ou a pilastra

- Propiedade do arquivo: CYPE INGENIEROS, S.A.
- Formato: FIEBDC-3/2002
- Divisa: EUR
- Custos indirectos: 3.00 %
- Gastos xerais: 13.00 %
- Beneficio industrial: 6.00 %
- IVE: 16.00 %

## R Revestimentos

### RT Falsos teitos

#### RTP Prefabricados de escaiola

**RTP260** Ude Arco de escaiola, de 22,5x9x120 cm, para adosar a parede ou a pilastra.
Subministración e colocación de arco de escaiola, de 22,5x9x120 cm, para adosar a parede ou a pilastra, recibido con pegamento a base de escaiola. Incluso p/p de corte, accesorios de fixación e repaso de xuntas.
Inclúe: Replanteo da peza. Humectación da base de fixación. Estendido do pegamento. Colocación e rexuntado da peza.
Criterio de medición de proxecto: Número de unidades previstas, segundo documentación gráfica de Proxecto.
Criterio de medición de obra: Medirase o número de unidades realmente colocadas segundo especificacións do Proxecto.

| Código | Ud | Descrición | Rendemento | Prezo | Importe |
|---|---|---|---|---|---|
| mt12rea220aa | Ude | Arco de escaiola, de 22,5x9x120 cm, para adosar a parede ou a pilastra. (material) | 1.000 | 27.46 | 27.46 |
| mt09eyc030 | kg | Pegamento a base de escaiola e aditivos especiais. (material) | 0.330 | 0.35 | 0.12 |
| mo033 | h | Oficial 1ª escaiolista. (man de obra) | 0.284 | 15.28 | 4.34 |
| % | % | Costes directos complementarios | 2 % | 31.92 | 0.64 |
|  |  | Custos directos |  |  | 32.56 |
