# Espello de vidro de cor, de 3 mm de espesor, fixado mecánicamente ó paramento

- Propiedade do arquivo: CYPE INGENIEROS, S.A.
- Formato: FIEBDC-3/2002
- Divisa: EUR
- Custos indirectos: 3.00 %
- Gastos xerais: 13.00 %
- Beneficio industrial: 6.00 %
- IVE: 16.00 %

## R Revestimentos

### RV Vidros

#### RVE Planos: espellos

**RVE010** m² Espello de vidro de cor, de 3 mm de espesor, fixado mecánicamente ó paramento.
Subministración e colocación de espello de vidro de cor, de 3 mm de grosor, con pintura de protección, color plata, pola súa cara posterior, fixado mecánicamente ó paramento. Ata canteado perimetral, trades, parafusos e grampas de suxeición.
Inclúe: Limpeza e preparación do soporte. Replanteo dos puntos de fixación. Colocación das fixacións no paramento. Colocación do espello. Limpeza final.
Criterio de medición de proxecto: Superficie medida segundo documentación gráfica de Proxecto.
Criterio de medición de obra: Medirase a superficie realmente executada segundo especificacións do Proxecto.

| Código | Ud | Descrición | Rendemento | Prezo | Importe |
|---|---|---|---|---|---|
| mt21vsj020c | m² | Espello cor bronce, 3 mm. (material) | 1.005 | 52.50 | 52.76 |
| mt21vva030 | m | Canteado de espello. (material) | 4.000 | 2.30 | 9.20 |
| mt21vva032 | Ude | Trade para espello, D<10 mm, parafuso e grampa de suxeición. (material) | 4.000 | 0.74 | 2.96 |
| mo050 | h | Oficial 1ª cristaleiro. (man de obra) | 0.773 | 15.17 | 11.73 |
| % | % | Costes directos complementarios | 2 % | 76.65 | 1.53 |
|  |  | Custos directos |  |  | 78.18 |
