# Placa vitrocerámica para mesado, polivalente básica

- Propiedade do arquivo: CYPE INGENIEROS, S.A.
- Formato: FIEBDC-3/2002
- Divisa: EUR
- Custos indirectos: 3.00 %
- Gastos xerais: 13.00 %
- Beneficio industrial: 6.00 %
- IVE: 16.00 %

## S Sinalización e equipamiento

### SC Cociñas/galerías

#### SCE Electrodomésticos

**SCE030** Ude Placa vitrocerámica para mesado, polivalente básica.
Subministración e instalación de placa vitrocerámica para mesado, polivalente básica, incluso selado da xunta perimetral co mesado. Totalmente montada, instalada, conexionada e comprobada.
Inclúe: Replanteo mediante plantilla. Fixación no paramento mediante elementos de ancoraxe. Colocación do aparato. Selado de xuntas. Conexión á rede.
Criterio de medición de proxecto: Número de unidades previstas, segundo documentación gráfica de Proxecto.
Criterio de medición de obra: Medirase o número de unidades realmente colocadas segundo especificacións do Proxecto.

| Código | Ud | Descrición | Rendemento | Prezo | Importe |
|---|---|---|---|---|---|
| mt32pvs010a | Ude | Placa vitrocerámica, polivalente básica. Segundo UNE-EN 60335-1. (material) | 1.000 | 304.73 | 304.73 |
| mt32war010 | kg | Selador elástico de poliuretano monocomponente para xuntas. (material) | 0.200 | 9.77 | 1.95 |
| mo001 | h | Oficial 1ª electricista. (man de obra) | 0.822 | 15.78 | 12.97 |
| mo093 | h | Axudante electricista. (man de obra) | 0.822 | 14.62 | 12.02 |
| % | % | Costes directos complementarios | 2 % | 331.67 | 6.63 |
|  |  | Custos directos |  |  | 338.30 |
