# Fregadeiro de aceiro inoxidable de 1 cubeta, de 450x490 mm, con billame monomando serie básica acabado cromado, con aireador

- Propiedade do arquivo: CYPE INGENIEROS, S.A.
- Formato: FIEBDC-3/2002
- Divisa: EUR
- Custos indirectos: 3.00 %
- Gastos xerais: 13.00 %
- Beneficio industrial: 6.00 %
- IVE: 16.00 %

## S Sinalización e equipamiento

### SC Cociñas/galerías

#### SCF Fregadeiros e lavadoiros

**SCF010** Ude Fregadeiro de aceiro inoxidable de 1 cubeta, de 450x490 mm, con billame monomando serie básica acabado cromado, con aireador.
Subministración e instalación de fregadeiro de aceiro inoxidable de 1 cubeta, de 450x490 mm, para mesado de cociña, con billería monomando serie básica, acabado cromado, composta de aireador, válvula con desaugadoiro, sifón e enlaces de alimentación flexibles. Incluso conexión ás redes de auga fría e quente e á rede de desaugadoiros existentes, fixación do aparello e selado con silicona. Totalmente instalado e en funcionamento.
Inclúe: Replanteo e trazado no paramento soporte da situación do aparato. Colocación, nivelación e fixación dos elementos de soporte. Nivelación, apromado e colocación do aparato. Conexión á rede de evacuación. Montaxe da grifería. Conexión ás redes de auga fría e quente. Montaxe de accesorios e complementos. Selado de xuntas.
Criterio de medición de proxecto: Número de unidades previstas, segundo documentación gráfica de Proxecto.
Criterio de medición de obra: Medirase o número de unidades realmente colocadas segundo especificacións do Proxecto.

| Código | Ud | Descrición | Rendemento | Prezo | Importe |
|---|---|---|---|---|---|
| mt30sif020a | Ude | Sifón botella sinxelo de 1 1/2" para fregadeiro de 1 cubeta, con válvula extensible. (material) | 1.000 | 4.07 | 4.07 |
| mt30lla030 | Ude | Chave de regulación de 1/2", para fregadeiro ou lavadeiro, acabado cromado. (material) | 2.000 | 12.70 | 25.40 |
| mt30fxs010a | Ude | Fregadeiro de aceiro inoxidable para instalación en encimeira, de 1 cubeta, de 450x490 mm, con xogo de válvulas con desaugue, incluso desaugue automático. (material) | 1.000 | 57.13 | 57.13 |
| mt31gmg030a | Ude | Grifería monomando con cartucho cerámico para fregadeiro, serie básica, acabado cromado, composta de cano xiratorio, aireador e enlaces de alimentación flexibles, segundo UNE-EN 200. (material) | 1.000 | 48.11 | 48.11 |
| op00tal010 |  | Taladro. | 1.000 | 0.00 | 0.00 |
| op00ato010 |  | Atornillador. | 1.000 | 0.00 | 0.00 |
| mo006 | h | Oficial 1ª fontaneiro. (man de obra) | 0.811 | 15.78 | 12.80 |
| mo098 | h | Axudante fontaneiro. (man de obra) | 0.623 | 14.62 | 9.11 |
| % | % | Costes directos complementarios | 2 % | 156.62 | 3.13 |
|  |  | Custos directos |  |  | 159.75 |
