# Escaleira retráctil extensible de tixeira para teito, de aluminio anodizado, para un oco de 80x50 cm, con apertura manual e altura entre plantas de 225 a 250 cm

- Propiedade do arquivo: CYPE INGENIEROS, S.A.
- Formato: FIEBDC-3/2002
- Divisa: EUR
- Custos indirectos: 3.00 %
- Gastos xerais: 13.00 %
- Beneficio industrial: 6.00 %
- IVE: 16.00 %

## S Sinalización e equipamiento

### SE Escaleiras prefabricadas

#### SEJ De tixeira

**SEJ010** Ude Escaleira retráctil extensible de tixeira para teito, de aluminio anodizado, para un oco de 80x50 cm, con apertura manual e altura entre plantas de 225 a 250 cm.
Subministración e colocación de escaleira retráctil extensible de tixeira para teito, de aluminio anodizado, para un oco de 80x50 cm, con apertura manual, equipada con tapa interior de madeira, barra de apertura metálica, e marco metálico para empotrar en soporte, recibido con morteiro de cemento M-5. Deseñada para salvar unha altura entre plantas de 225 a 250 cm e cun espazo necesario para a manobra de 138 cm. Totalmente montada.
Inclúe: Replanteo e fixación do marco. Colocación da escaleira. Selado das xuntas con silicona neutra.
Criterio de medición de proxecto: Número de unidades previstas, segundo documentación gráfica de Proxecto.
Criterio de medición de obra: Medirase o número de unidades realmente executadas segundo especificacións do Proxecto.

| Código | Ud | Descrición | Rendemento | Prezo | Importe |
|---|---|---|---|---|---|
| mt44etg020aa | Ude | Escaleira retráctil extensible de tixeira para teito, de aluminio anodizado, para un oco de 80x50 cm, con apertura manual, equipada con tapa interior de madeira, barra de apertura metálica, e marco metálico para empotrar en soporte. (material) | 1.000 | 356.16 | 356.16 |
| mt09mor010c | m³ | Morteiro de cemento CEM II/B-P 32,5 N tipo M-5, confecionado na obra con 250 kg/m³ de cemento e unha proporción en volume 1/6. (material) | 0.108 | 115.30 | 12.45 |
| mt15sja100 | Ude | Cartucho de masilla de silicona neutra. (material) | 1.000 | 3.13 | 3.13 |
| op00ato010 |  | Atornillador. | 1.000 | 0.00 | 0.00 |
| op00tal010 |  | Taladro. | 1.000 | 0.00 | 0.00 |
| mo009 | h | Oficial 1ª montador. (man de obra) | 5.780 | 15.78 | 91.21 |
| mo075 | h | Axudante montador. (man de obra) | 5.780 | 14.65 | 84.68 |
| % | % | Costes directos complementarios | 2 % | 547.63 | 10.95 |
|  |  | Custos directos |  |  | 558.58 |
