# Lavabo con pedestal serie básica, cor branca, de 650x510 mm, equipado con grifería monomando, serie básica, acabado cromado, con aireador e desaugue, acabado branca

- Propiedade do arquivo: CYPE INGENIEROS, S.A.
- Formato: FIEBDC-3/2002
- Divisa: EUR
- Custos indirectos: 3.00 %
- Gastos xerais: 13.00 %
- Beneficio industrial: 6.00 %
- IVE: 16.00 %

## S Sinalización e equipamiento

### SM Baños

#### SMS Aparatos sanitarios

**SMS005** Ude Lavabo con pedestal serie básica, cor branca, de 650x510 mm, equipado con grifería monomando, serie básica, acabado cromado, con aireador e desaugue, acabado branca.
Subministración e instalación de lavabo de porcelana sanitaria con pedestal serie básica, cor branca, de 650x510 mm, equipado con grifería monomando, serie básica, acabado cromado, con aireador e desaugue, acabado branca. Incluso chaves de regulación, enlaces de alimentación flexibles, conexión ás redes de auga fría e quente e á rede de evacuación existente, fixación do aparato e selado con silicona. Totalmente instalado, conexionado, probado e en funcionamento.
Inclúe: Replanteo e trazado no paramento soporte da situación do aparato. Colocación dos elementos de fixación subministrados polo fabricante. Nivelación, apromado e colocación do aparato. Conexión á rede de evacuación. Montaxe da grifería. Conexión ás redes de auga fría e quente. Montaxe de accesorios e complementos. Selado de xuntas.
Criterio de medición de proxecto: Número de unidades previstas, segundo documentación gráfica de Proxecto.
Criterio de medición de obra: Medirase o número de unidades realmente colocadas segundo especificacións do Proxecto.

| Código | Ud | Descrición | Rendemento | Prezo | Importe |
|---|---|---|---|---|---|
| mt30lps010aa | Ude | Lavabo de porcelana sanitaria, con pedestal, serie básica, cor branca, de 650x510 mm, con xogo de fixación, segundo UNE 67001. (material) | 1.000 | 52.96 | 52.96 |
| mt31gmg010a | Ude | Grifería monomando con cartucho cerámico para lavabo, serie básica, acabado cromado, composta de aireador, desaugue automático e enlaces de alimentación flexibles, segundo UNE-EN 200. (material) | 1.000 | 47.70 | 47.70 |
| mt36www005a | Ude | Acoplamento á parede abacelado con plafón, de PVC, serie B, acabado branca, para evacuación de augas residuais (a baixe e alta temperatura) no interior dos edificios, enlace mixto de 1 1/4"x40 mm de diámetro, segundo UNE-EN 1329-1. (material) | 1.000 | 2.30 | 2.30 |
| mt30lla010 | Ude | Chave de regulación de 1/2", para lavabo ou bidé, acabado cromado. (material) | 2.000 | 12.70 | 25.40 |
| mt30www010 | Ude | Material auxiliar para instalación de aparato sanitario. (material) | 1.000 | 1.05 | 1.05 |
| op00tal010 |  | Taladro. | 1.000 | 0.00 | 0.00 |
| op00ato010 |  | Atornillador. | 1.000 | 0.00 | 0.00 |
| mo006 | h | Oficial 1ª fontaneiro. (man de obra) | 1.334 | 15.78 | 21.05 |
| % | % | Costes directos complementarios | 2 % | 150.46 | 3.01 |
|  |  | Custos directos |  |  | 153.47 |
